# Pila de concreto reforzado, con anillo perimetral

- Propiedad del archivo: CYPE INGENIEROS, S.A.
- Formato: FIEBDC-3/2002
- Ámbito geográfico: Guatemala
- Divisa: GTQ
- Costes indirectos: 3.00 %
- Gastos generales: 13.00 %
- Beneficio industrial: 6.00 %
- IVA: 12.00 %

## C Cimentaciones

### CP Profundas

#### CPT Pilas

**CPT030** m³ Pila de concreto reforzado, con anillo perimetral.
Pila de concreto reforzado con anillo perimetral, realizado con concreto f'c=210 kg/cm² (3000 psi), clase de exposición F0 S0 P0 C0, tamaño máximo del agregado 12,5 mm (1/2"), consistencia blanda, premezclado, y fundido con descarga directa a través de tubo Tremie, y acero Grado 60 (fy=4200 kg/cm²), con una cuantía aproximada de 50 kg/m. Incluso alambre de atar y separadores.
Criterio de valoración económica: El precio incluye el corte, doblado y conformado de la armaduría en taller de obra y el montaje en el lugar definitivo de su colocación en obra, pero no incluye el anillo perimetral.
Incluye: Replanteo y trazado de los ejes de los grupos de pilas. Colocación de separadores y fijación de las armadurías. Puesta en obra del concreto. Limpieza y retirada de sobrantes.
Criterio de medición de proyecto: Volumen medido sobre las secciones teóricas, según documentación gráfica de Proyecto.
Criterio de medición de obra: Se medirá el volumen teórico ejecutado según especificaciones de Proyecto.

| Código | Ud | Descripción | Rendimiento | Precio | Importe |
|---|---|---|---|---|---|
| mt07aco020l | Ud | Separador homologado para pilas. (material) | 5.000 | 0.81 | 4.05 |
| mt07aco140a | kg | Acero en varillas corrugadas, Grado 60 (fy=4200 kg/cm²), de varios diámetros, según NTG 36011, ASTM A 615 y ASTM A 615 M. (material) | 52.500 | 7.61 | 399.53 |
| mt08var050 | kg | Alambre galvanizado para atar, de 1,30 mm de diámetro. (material) | 0.400 | 11.92 | 4.77 |
| mt10haf050Gbc | m³ | Concreto f'c=210 kg/cm² (3000 psi), clase de exposición F0 S0 P0 C0, tamaño máximo del agregado 12,5 mm (1/2"), consistencia blanda, premezclado, según ACI 318. (material) | 1.100 | 1362.76 | 1499.04 |
| au00auh020 |  | Canaleta para fundido del concreto. | 1.000 | 0.00 | 0.00 |
| au00auh050 |  | Tubo Tremie. | 1.000 | 0.00 | 0.00 |
| mo043 | h | Armador. (mano de obra) | 0.381 | 61.47 | 23.42 |
| mo090 | h | Ayudante de armador. (mano de obra) | 0.490 | 45.92 | 22.50 |
| mo045 | h | Fundidor de productos del concreto. (mano de obra) | 0.054 | 61.47 | 3.32 |
| mo092 | h | Ayudante fundidor de productos del concreto. (mano de obra) | 0.299 | 45.92 | 13.73 |
| % | % | Herramienta menor | 2 % | 1970.36 | 39.41 |
|  |  | Costes directos |  |  | 2009.77 |
