# Estudio bibliográfico e historiográfico de edificio de interés histórico

- Propiedad del archivo: CYPE INGENIEROS, S.A.
- Formato: FIEBDC-3/2002
- Ámbito geográfico: Guatemala
- Divisa: GTQ
- Costes indirectos: 3.00 %
- Gastos generales: 13.00 %
- Beneficio industrial: 6.00 %
- IVA: 12.00 %

## 0 Trabajos preliminares

### 0G Trabajos arqueológicos

#### 0GD Documentación de la intervención arqueológica

**0GD050** Ud Estudio bibliográfico e historiográfico de edificio de interés histórico.
Estudio bibliográfico e historiográfico básico de edificio de interés histórico mediante consulta en archivos de las referencias bibliográficas que pudieran contener documentos referentes al edificio. Incluso memoria descriptiva de los trabajos realizados (2 copias), inventario de los materiales encontrados y documentación fotográfica y planimétrica.
Incluye: Inspección visual y toma de datos. Redacción del informe técnico.
Criterio de medición de proyecto: Número de unidades previstas, según documentación gráfica de Proyecto.
Criterio de medición de obra: Se medirá el número de unidades realmente ejecutadas según especificaciones de Proyecto.

| Código | Ud | Descripción | Rendimiento | Precio | Importe |
|---|---|---|---|---|---|
| mt51arq010 | Ud | Material fungible para trabajos de arqueología. (material) | 0.150 | 7668.19 | 1150.23 |
| mo000 | h | arqueólogo. (mano de obra) | 26.122 | 94.42 | 2466.44 |
| mo057 | h | Ayudante de arqueólogo. (mano de obra) | 26.122 | 61.29 | 1601.02 |
| % | % | Herramienta menor | 2 % | 5217.69 | 104.35 |
|  |  | Costes directos |  |  | 5322.04 |
