# Prueba de consistencia y resistencia del concreto

- Propiedad del archivo: CYPE Ingenieros S.A.
- Formato: FIEBDC-3/2016
- Programa: Generador de precios de la construcción. CYPE Ingenieros, S.A.
- Fecha: 17/04/2024
- Ámbito geográfico: Guatemala
- Divisa: GTQ
- Costes indirectos: 3 %
- Gastos generales: 13 %
- Beneficio industrial: 6 %
- IVA: 12 %

## X Control de calidad y pruebas

### XE Estructuras de concreto

#### XEH Concretos premezclados

**XEH015** Ud Prueba de consistencia y resistencia del concreto.
Prueba a realizar en laboratorio acreditado en el área técnica correspondiente, sobre una muestra de concreto fresco, tomada en obra, para la determinación de las siguientes características: resistencia característica a compresión del concreto endurecido con fabricación y curado de 3 probetas cilíndricas de 15x30 cm y rotura a compresión de las mismas. Incluso desplazamiento a obra, toma de muestra e informe de resultados.
Incluye: Desplazamiento a obra. Toma de muestra. Realización de pruebas. Redacción de informe de los resultados de las pruebas realizadas.
Criterio de medición de proyecto: Prueba a realizar, según documentación del Plan de control de calidad.

| Código | Ud | Descripción | Rendimiento | Precio | Importe |
|---|---|---|---|---|---|
| mt49hop020 | Ud | Prueba para determinar la resistencia característica a compresión del concreto endurecido con fabricación y curado de 3 probetas cilíndricas de 15x30 cm, con rotura a compresión, incluso desplazamiento a obra, toma de muestra de concreto fresco e informe de resultados. (material) | 1 | 227.2 | 227.200 |
| % | % | Herramienta menor | 2 % | 227.200 | 4.544 |
|  |  | Costes directos |  |  | 231.744 |
