# Transporte, puesta en obra y retirada de bomba para rebajamiento del nivel freático

- Propiedad del archivo: CYPE INGENIEROS, S.A.
- Formato: FIEBDC-3/2002
- Ámbito geográfico: Guatemala
- Divisa: GTQ
- Costes indirectos: 3.00 %
- Gastos generales: 13.00 %
- Beneficio industrial: 6.00 %
- IVA: 12.00 %

## A Preparación del terreno

### AC Movimiento de tierras en obra civil

#### ACG Gestión del agua freática

**ACG010** Ud Transporte, puesta en obra y retirada de bomba para rebajamiento del nivel freático.
Transporte, puesta en obra y retirada de bomba para rebajamiento del nivel freático en trabajos de excavación.
Criterio de valoración económica: El precio incluye el desplazamiento a la obra del personal especializado.
Incluye: Transporte a la obra. Montaje de la bomba. Desmontaje de la bomba. Retirada de la obra.
Criterio de medición de proyecto: Número de unidades previstas, según documentación gráfica de Proyecto.
Criterio de medición de obra: Se medirá el número de unidades realmente ejecutadas según especificaciones de Proyecto.

| Código | Ud | Descripción | Rendimiento | Precio | Importe |
|---|---|---|---|---|---|
| mq04cag010c | h | Camión con grúa de hasta 12 t. (maquinaria) | 0.330 | 482.88 | 159.35 |
| mo041 | h | Mampostero de obra civil. (mano de obra) | 1.197 | 59.07 | 70.71 |
| mo087 | h | Ayudante de mampostero de obra civil. (mano de obra) | 2.395 | 44.16 | 105.76 |
| % | % | Herramienta menor | 2 % | 335.82 | 6.72 |
|  |  | Costes directos |  |  | 342.54 |
