# Dispositivo de anclaje para empotrar en techo, de 2320 mm de longitud, formado por cinta de poliéster; 1 gaza en un extremo y 1 argolla en el otro extremo, para asegurar hasta dos operarios

- Propiedad del archivo: CYPE INGENIEROS, S.A.
- Formato: FIEBDC-3/2002
- Ámbito geográfico: Guatemala
- Costes indirectos: 3.00 %
- Gastos generales: 13.00 %
- Beneficio industrial: 6.00 %
- IVA: 12.00 %

**YCL210** Ud Dispositivo de anclaje para empotrar en techo, de 2320 mm de longitud, formado por cinta de poliéster; 1 gaza en un extremo y 1 argolla en el otro extremo, para asegurar hasta dos operarios.
Suministro, colocación y desmontaje de dispositivo de anclaje para empotrar en techo, de 2320 mm de longitud, formado por cinta de poliéster; 1 gaza en un extremo y 1 argolla en el otro extremo, para fijación a una varilla de la estructura de concreto reforzado, de 10 mm de diámetro mínimo y 300 mm de longitud mínima, por el extremo de la gaza y antes del fundido, para asegurar hasta dos operarios.
Criterio de medición de proyecto: Número de unidades previstas, según Estudio o Estudio Básico de Seguridad y Salud.

| Código | Ud | Descripción | Rendimiento | Precio | Importe |
|---|---|---|---|---|---|
| mt50spd010c | Ud | Dispositivo de anclaje para empotrar en techo, de 2320 mm de longitud, formado por cinta de poliéster; 1 gaza en un extremo y 1 argolla en el otro extremo, clase A1, para fijación a una varilla de la estructura de concreto reforzado, de 10 mm de diámetro mínimo y 300 mm de longitud mínima, por el extremo de la gaza y antes del fundido. (material) | 1.000 | 6.41 | 6.41 |
| mo113 | h | Peón mampostero. (mano de obra) | 0.118 | 2.44 | 0.29 |
| % | % | Costes directos complementarios | 2 % | 6.70 | 0.13 |
|  |  | Costes directos |  |  | 6.83 |
