# Desmontaje de hoja de carpintería acristalada de madera de cualquier tipo situada en fachada

- Propiedad del archivo: CYPE INGENIEROS, S.A.
- Formato: FIEBDC-3/2002
- Ámbito geográfico: Guatemala
- Divisa: GTQ
- Costes indirectos: 3.00 %
- Gastos generales: 13.00 %
- Beneficio industrial: 6.00 %
- IVA: 12.00 %

## D Demoliciones

### DL Carpintería, vidrios y protecciones solares

#### DLC Carpintería

**DLC010** Ud Desmontaje de hoja de carpintería acristalada de madera de cualquier tipo situada en fachada, de más de 6 m² de superficie, con medios manuales y recuperación, acopio y montaje del material en el mismo emplazamiento, sin deteriorar los elementos constructivos a los que está sujeta, y carga manual sobre camión o contenedor.
Desmontaje de hoja de carpintería acristalada de madera de cualquier tipo situada en fachada, de más de 6 m² de superficie, con medios manuales y recuperación, acopio y montaje del material en el mismo emplazamiento, sin deteriorar los elementos constructivos a los que está sujeta, y carga manual sobre camión o contenedor.
Incluye: Desmontaje del elemento. Clasificación y etiquetado. Acopio de los materiales a reutilizar. Reposición del elemento. Retirada y acopio de los restos de obra. Limpieza de los restos de obra. Carga manual de los restos de obra sobre camión o contenedor.
Criterio de medición de proyecto: Número de unidades previstas, según documentación gráfica de Proyecto.
Criterio de medición de obra: Se medirá el número de unidades realmente desmontadas según especificaciones de Proyecto.

| Código | Ud | Descripción | Rendimiento | Precio | Importe |
|---|---|---|---|---|---|
| mt15sja100 | Ud | Cartucho de masilla de silicona neutra. (material) | 0.450 | 32.41 | 14.58 |
| mo018 | h | Herrero. (mano de obra) | 1.093 | 42.29 | 46.22 |
| mo059 | h | Ayudante de herrero. (mano de obra) | 0.547 | 31.09 | 17.01 |
| mo113 | h | Peón mampostero. (mano de obra) | 0.547 | 29.78 | 16.29 |
| % | % | Herramienta menor | 2 % | 94.10 | 1.88 |
|  |  | Costes directos |  |  | 95.98 |
