# Retirada de aislamiento térmico de tubería de entre 50 y 150 mm de diámetro, en instalación superficial, con medios manuales, y carga manual sobre camión o contenedor

- Propiedad del archivo: CYPE INGENIEROS, S.A.
- Formato: FIEBDC-3/2002
- Ámbito geográfico: Guatemala
- Divisa: GTQ
- Costes indirectos: 3.00 %
- Gastos generales: 13.00 %
- Beneficio industrial: 6.00 %
- IVA: 12.00 %

## D Demoliciones

### DN Aislamientos e impermeabilizaciones

#### DNA Tuberías y bajantes

**DNA010** m Retirada de aislamiento térmico de tubería de entre 50 y 150 mm de diámetro, en instalación superficial, con medios manuales, y carga manual sobre camión o contenedor.
Retirada de aislamiento térmico de tubería de entre 50 y 150 mm de diámetro, en instalación superficial, con medios manuales, y carga manual sobre camión o contenedor.
Incluye: Retirada del elemento. Acopio del material retirado. Limpieza de los restos de obra. Carga manual del material retirado y restos de obra sobre camión o contenedor.
Criterio de medición de proyecto: Longitud medida según documentación gráfica de Proyecto.
Criterio de medición de obra: Se medirá la longitud realmente desmontada según especificaciones de Proyecto.

| Código | Ud | Descripción | Rendimiento | Precio | Importe |
|---|---|---|---|---|---|
| mo008 | h | Plomero. (mano de obra) | 0.040 | 42.94 | 1.72 |
| mo107 | h | Ayudante de plomero. (mano de obra) | 0.040 | 30.95 | 1.24 |
| % | % | Herramienta menor | 2 % | 2.96 | 0.06 |
|  |  | Costes directos |  |  | 3.02 |
