# Recuperador entálpico

- Propiedad del archivo: CYPE INGENIEROS, S.A.
- Formato: FIEBDC-3/2002
- Ámbito geográfico: Guatemala
- Costes indirectos: 3.00 %
- Gastos generales: 13.00 %
- Beneficio industrial: 6.00 %
- IVA: 12.00 %

## I Instalaciones

### IC Calefacción, climatización y agua caliente sanitaria

#### ICR Sistemas de conducción de aire

**ICR111** Ud Recuperador entálpico, modelo para montaje horizontal, de dimensiones 400x1189x1189 mm, peso 70 kg, caudal de aire a velocidad máxima 1000 m³/h, consumo eléctrico de los ventiladores 569 W con alimentación monofásica a 230 V, presión estática a velocidad máxima/mínima: 150/122 Pa, presión sonora a velocidad máxima/mínima a 1,5 m: 40,5/40 dBA, eficiencia térmica a velocidad máxima/mínima: 73,5/77%, diámetro de los conductos 250 mm.
Suministro e instalación de recuperador entálpico, modelo para montaje horizontal, de dimensiones 400x1189x1189 mm, peso 70 kg, caudal de aire a velocidad máxima 1000 m³/h, consumo eléctrico de los ventiladores 569 W con alimentación monofásica a 230 V, presión estática a velocidad máxima/mínima: 150/122 Pa, presión sonora a velocidad máxima/mínima a 1,5 m: 40,5/40 dBA, eficiencia térmica a velocidad máxima/mínima: 73,5/77%, diámetro de los conductos 250 mm, conectable a una red TCC-Link, con cambio de modo automático de operación de recuperación a free-cooling o viceversa y configuración desde el mando a distancia del caudal y presión de aire, rearme automático y alarma de filtros sucios. Totalmente montado, conexionado y probado.
Incluye: Replanteo. Colocación y fijación del recuperador. Conexionado con la red eléctrica.
Criterio de medición de proyecto: Número de unidades previstas, según documentación gráfica de Proyecto.
Criterio de medición de obra: Se medirá el número de unidades realmente ejecutadas según especificaciones de Proyecto.

| Código | Ud | Descripción | Rendimiento | Precio | Importe |
|---|---|---|---|---|---|
| mt42tsb305g | Ud | Recuperador entálpico, modelo para montaje horizontal, de dimensiones 400x1189x1189 mm, peso 70 kg, caudal de aire a velocidad máxima 1000 m³/h, consumo eléctrico de los ventiladores 569 W con alimentación monofásica a 230 V, presión estática a velocidad máxima/mínima: 150/122 Pa, presión sonora a velocidad máxima/mínima a 1,5 m: 40,5/40 dBA, eficiencia térmica a velocidad máxima/mínima: 73,5/77%, diámetro de los conductos 250 mm, conectable a una red TCC-Link, con cambio de modo automático de operación de recuperación a free-cooling o viceversa y configuración desde el mando a distancia del caudal y presión de aire, rearme automático y alarma de filtros sucios. (material) | 1.000 | 4215.17 | 4215.17 |
| mo005 | h | Instalador de climatización. (mano de obra) | 1.322 | 3.80 | 5.02 |
| mo104 | h | Ayudante instalador de climatización. (mano de obra) | 1.322 | 2.70 | 3.57 |
| % | % | Herramienta menor | 2 % | 4223.76 | 84.48 |
|  |  | Costes directos |  |  | 4308.24 |
