# Equipo aire-agua para producción de agua caliente sanitaria

- Propiedad del archivo: CYPE INGENIEROS, S.A.
- Formato: FIEBDC-3/2002
- Ámbito geográfico: Guatemala
- Divisa: GTQ
- Costes indirectos: 3.00 %
- Gastos generales: 13.00 %
- Beneficio industrial: 6.00 %
- IVA: 12.00 %

## I Instalaciones

### IC Calefacción, climatización y agua caliente sanitaria

#### ICV Unidades centralizadas de climatización

**ICV060** Ud Equipo aire-agua para producción de agua caliente sanitaria, calefacción y refrigeración, para gas R-410A, alimentación trifásica (400V/50Hz), potencia calorífica 2,28 kW y COP 3,62 con temperatura de bulbo húmedo del aire exterior 6°C y temperatura de salida del agua 45°C, potencia calorífica 2,67 kW y COP 5,32 con temperatura de bulbo húmedo del aire exterior 6°C y temperatura de salida del agua 35°C, potencia frigorífica 4,86 kW y EER 2,64 con temperatura de bulbo seco del aire exterior 35°C y temperatura de salida del agua 7°C, potencia frigorífica 7,03 kW y EER 3,52 con temperatura de bulbo seco del aire exterior 35°C y temperatura de salida del agua 18°C, formado por una unidad interior de 1715x600x610 mm, peso 165 kg, con depósito de agua caliente sanitaria de 180 litros y bomba de circulación, una consola de control de las unidades con pantalla LCD, y una unidad exterior aire-agua de 640x800x290 mm, peso 46 kg, nivel sonoro 45 dBA. Incluso elementos antivibratorios de suelo. Totalmente montado, conexionado y puesto en marcha por la empresa instaladora para la comprobación de su correcto funcionamiento.
Equipo aire-agua para producción de agua caliente sanitaria, calefacción y refrigeración, para gas R-410A, alimentación trifásica (400V/50Hz), potencia calorífica 2,28 kW y COP 3,62 con temperatura de bulbo húmedo del aire exterior 6°C y temperatura de salida del agua 45°C, potencia calorífica 2,67 kW y COP 5,32 con temperatura de bulbo húmedo del aire exterior 6°C y temperatura de salida del agua 35°C, potencia frigorífica 4,86 kW y EER 2,64 con temperatura de bulbo seco del aire exterior 35°C y temperatura de salida del agua 7°C, potencia frigorífica 7,03 kW y EER 3,52 con temperatura de bulbo seco del aire exterior 35°C y temperatura de salida del agua 18°C, formado por una unidad interior de 1715x600x610 mm, peso 165 kg, con depósito de agua caliente sanitaria de 180 litros y bomba de circulación, una consola de control de las unidades con pantalla LCD, y una unidad exterior aire-agua de 640x800x290 mm, peso 46 kg, nivel sonoro 45 dBA. Incluso elementos antivibratorios de suelo. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42mhi700a | Ud | Equipo aire-agua para producción de agua caliente sanitaria, calefacción y refrigeración, para gas R-410A, alimentación trifásica (400V/50Hz), potencia calorífica 2,28 kW y COP 3,62 con temperatura de bulbo húmedo del aire exterior 6°C y temperatura de salida del agua 45°C, potencia calorífica 2,67 kW y COP 5,32 con temperatura de bulbo húmedo del aire exterior 6°C y temperatura de salida del agua 35°C, potencia frigorífica 4,86 kW y EER 2,64 con temperatura de bulbo seco del aire exterior 35°C y temperatura de salida del agua 7°C, potencia frigorífica 7,03 kW y EER 3,52 con temperatura de bulbo seco del aire exterior 35°C y temperatura de salida del agua 18°C, formado por una unidad interior de 1715x600x610 mm, peso 165 kg, con depósito de agua caliente sanitaria de 180 litros y bomba de circulación, una consola de control de las unidades con pantalla LCD, y una unidad exterior aire-agua de 640x800x290 mm, peso 46 kg, nivel sonoro 45 dBA. (material) | 1.000 | 66324.58 | 66324.58 |
| mt42www080 | Ud | Kit de amortiguadores antivibración de suelo, formado por cuatro amortiguadores de caucho, con sus tornillos, tuercas y arandelas correspondientes. (material) | 1.000 | 90.38 | 90.38 |
| mt37sve010c | Ud | Válvula de esfera de latón niquelado para roscar de 3/4". (material) | 4.000 | 51.87 | 207.48 |
| mo005 | h | Instalador de climatización. (mano de obra) | 2.819 | 42.94 | 121.05 |
| mo104 | h | Ayudante instalador de climatización. (mano de obra) | 2.819 | 30.95 | 87.25 |
| % | % | Herramienta menor | 2 % | 66830.74 | 1336.61 |
|  |  | Costes directos |  |  | 68167.35 |
