# Red interior de evacuación para aseo

- Propiedad del archivo: CYPE INGENIEROS, S.A.
- Formato: FIEBDC-3/2002
- Ámbito geográfico: Guatemala
- Divisa: GTQ
- Costes indirectos: 3.00 %
- Gastos generales: 13.00 %
- Beneficio industrial: 6.00 %
- IVA: 12.00 %

## I Instalaciones

### IS Evacuación de aguas

#### ISD Yees 45° individuales

**ISD020** Ud Red interior de evacuación para aseo.
Red interior de evacuación, para aseo con dotación para: inodoro, lavamanos sencillo, realizada con tubo de PVC, serie B para la red de desagües que conectan la evacuación de los aparatos con la caja sifón y con la bajante, con los diámetros necesarios para cada punto de servicio, y caja sifón de PVC, de 110 mm de diámetro, con tapa ciega de acero inoxidable. Incluso líquido limpiador, adhesivo para tubos y accesorios de PVC, material auxiliar para montaje y sujeción a la obra, accesorios y piezas especiales.
Incluye: Replanteo. Presentación en seco de los tubos. Fijación del material auxiliar para montaje y sujeción a la obra. Colocación de la caja sifón. Montaje, conexionado y comprobación de su correcto funcionamiento.
Criterio de medición de proyecto: Número de unidades previstas, según documentación gráfica de Proyecto.
Criterio de medición de obra: Se medirá el número de unidades realmente ejecutadas según especificaciones de Proyecto.

| Código | Ud | Descripción | Rendimiento | Precio | Importe |
|---|---|---|---|---|---|
| mt36tit010bc | m | Tubo de PVC, serie B, de 40 mm de diámetro y 3 mm de espesor, con el precio incrementado el 10% en concepto de accesorios y piezas especiales. (material) | 2.120 | 17.74 | 37.61 |
| mt36tit010gc | m | Tubo de PVC, serie B, de 110 mm de diámetro y 3,2 mm de espesor, con el precio incrementado el 10% en concepto de accesorios y piezas especiales. (material) | 2.125 | 52.14 | 110.80 |
| mt11var009 | l | Líquido limpiador para pegado mediante adhesivo de tubos y accesorios de PVC. (material) | 0.276 | 361.19 | 99.69 |
| mt11var010 | l | Adhesivo para tubos y accesorios de PVC. (material) | 0.138 | 460.32 | 63.52 |
| mt36tie010fd | m | Tubo de PVC, serie B, de 110 mm de diámetro y 3,2 mm de espesor, con extremo abocardado, con el precio incrementado el 15% en concepto de accesorios y piezas especiales. (material) | 0.700 | 59.40 | 41.58 |
| mt36bsj010aa | Ud | Caja sifón de PVC, de 110 mm de diámetro, con cinco entradas de 40 mm de diámetro y una salida de 50 mm de diámetro, con tapa ciega de acero inoxidable. (material) | 1.000 | 178.84 | 178.84 |
| mt36tit010ca | m | Tubo de PVC, serie B, de 50 mm de diámetro y 3 mm de espesor. (material) | 1.000 | 20.50 | 20.50 |
| op00ato010 |  | Atornillador. | 1.000 | 0.00 | 0.00 |
| op00mar010 |  | Martillo. | 1.000 | 0.00 | 0.00 |
| op00tal010 |  | Taladro. | 1.000 | 0.00 | 0.00 |
| mo008 | h | Plomero. (mano de obra) | 5.633 | 60.70 | 341.92 |
| mo107 | h | Ayudante de plomero. (mano de obra) | 2.816 | 44.07 | 124.10 |
| % | % | Herramienta menor | 2 % | 1018.56 | 20.37 |
|  |  | Costes directos |  |  | 1038.93 |
