# Zócalo flexible de PVC, de 70x20 mm, fijado con adhesivo

- Propiedad del archivo: CYPE INGENIEROS, S.A.
- Formato: FIEBDC-3/2002
- Ámbito geográfico: Guatemala
- Divisa: GTQ
- Costes indirectos: 3.00 %
- Gastos generales: 13.00 %
- Beneficio industrial: 6.00 %
- IVA: 12.00 %

## R Revestimientos y trasdosados

### RS Pisos

#### RSS Flexibles

**RSS100** m Zócalo flexible de PVC, de 70x20 mm, fijado con adhesivo.
Zócalo flexible de PVC, de 70x20 mm, color. Incluso parte proporcional de limpieza y preparación de la superficie soporte, replanteo y fijación del zócalo con adhesivo.
Incluye: Limpieza y preparación de la superficie soporte. Replanteo. Corte, colocación y fijación del zócalo.
Criterio de medición de proyecto: Longitud medida según documentación gráfica de Proyecto, sin incluir huecos de puertas. No se ha incrementado la cantidad de trabajo por roturas y recortes, ya que en la descomposición se ha considerado un 5% más de piezas.
Criterio de medición de obra: Se medirá la longitud realmente ejecutada según especificaciones de Proyecto.

| Código | Ud | Descripción | Rendimiento | Precio | Importe |
|---|---|---|---|---|---|
| mt18dww020a | l | Adhesivo de cloropreno, de base solvente monocomponente. (material) | 0.070 | 39.94 | 2.80 |
| mt18rpv010c | m | Zócalo flexible de PVC, de 70x20 mm, color, suministrado en rollos de 50 m de longitud. (material) | 1.050 | 34.75 | 36.49 |
| op00pis010 |  | Pistola de aire caliente para soldadura de materiales termoplásticos. | 1.000 | 0.00 | 0.00 |
| mo026 | h | Instalador de revestimientos flexibles. (mano de obra) | 0.082 | 41.70 | 3.42 |
| % | % | Herramienta menor | 2 % | 42.71 | 0.85 |
|  |  | Costes directos |  |  | 43.56 |
