# Ángulo de yeso para moldura, para solución perimetral de techo

- Propiedad del archivo: CYPE INGENIEROS, S.A.
- Formato: FIEBDC-3/2002
- Ámbito geográfico: Guatemala
- Divisa: GTQ
- Costes indirectos: 3.00 %
- Gastos generales: 13.00 %
- Beneficio industrial: 6.00 %
- IVA: 12.00 %

## R Revestimientos y trasdosados

### RT Cielos falsos en interiores

#### RTP Prefabricados de yeso

**RTP011** Ud Ángulo de yeso para moldura, para solución perimetral de techo.
Ángulo cóncavo de yeso para moldura, de 4,5x4,5 cm, para solución perimetral de techo, recibido con cola para yeso. Incluso accesorios de fijación.
Incluye: Replanteo de la pieza. Humectación de la base de fijación. Extendido de la cola. Colocación y rejuntado de la pieza. Repaso de encuentros entre piezas.
Criterio de medición de proyecto: Número de unidades previstas, según documentación gráfica de Proyecto.
Criterio de medición de obra: Se medirá el número de unidades realmente colocadas según especificaciones de Proyecto.

| Código | Ud | Descripción | Rendimiento | Precio | Importe |
|---|---|---|---|---|---|
| mt12rea011aa | Ud | Ángulo cóncavo de yeso para moldura, de 4,5x4,5 cm. (material) | 1.050 | 26.88 | 28.22 |
| mt09eyc030 | kg | Cola para yeso. (material) | 0.200 | 2.69 | 0.54 |
| mo035 | h | Escayolista. (mano de obra) | 0.174 | 59.07 | 10.28 |
| % | % | Herramienta menor | 2 % | 39.04 | 0.78 |
|  |  | Costes directos |  |  | 39.82 |
