# Complemento para librería de yeso

- Propiedad del archivo: CYPE INGENIEROS, S.A.
- Formato: FIEBDC-3/2002
- Ámbito geográfico: Guatemala
- Divisa: GTQ
- Costes indirectos: 3.00 %
- Gastos generales: 13.00 %
- Beneficio industrial: 6.00 %
- IVA: 12.00 %

## R Revestimientos y trasdosados

### RT Cielos falsos en interiores

#### RTP Prefabricados de yeso

**RTP245** Ud Complemento para librería de yeso.
Capitel para cornisa de yeso, de 11,5x11,5x21,3 cm, para formación de librería, recibido con cola para yeso. Incluso accesorios de fijación.
Incluye: Replanteo de la pieza. Humectación de las bases de fijación. Extendido de la cola. Colocación y rejuntado de la pieza. Repaso de encuentros entre piezas.
Criterio de medición de proyecto: Número de unidades previstas, según documentación gráfica de Proyecto.
Criterio de medición de obra: Se medirá el número de unidades realmente colocadas según especificaciones de Proyecto.

| Código | Ud | Descripción | Rendimiento | Precio | Importe |
|---|---|---|---|---|---|
| mt12rea180a | Ud | Capitel para cornisa de yeso, de 11,5x11,5x21,3 cm, para formación de librería. (material) | 1.050 | 36.28 | 38.09 |
| mt09eyc030 | kg | Cola para yeso. (material) | 0.050 | 2.69 | 0.13 |
| mo035 | h | Escayolista. (mano de obra) | 0.229 | 59.07 | 13.53 |
| % | % | Herramienta menor | 2 % | 51.75 | 1.04 |
|  |  | Costes directos |  |  | 52.79 |
