# Solera ventilada de concreto reforzado de 20+4 cm de canto

- Propiedad del archivo: CYPE INGENIEROS, S.A.
- Formato: FIEBDC-3/2002
- Ámbito geográfico: Guatemala
- Divisa: GTQ
- Costes indirectos: 3.00 %
- Gastos generales: 13.00 %
- Beneficio industrial: 6.00 %
- IVA: 12.00 %

**ANS020** m² Solera ventilada de concreto reforzado de 20+4 cm de canto, sobre encofrado perdido de módulos de polipropileno reciclado, realizada con concreto f'c=210 kg/cm² (3000 psi), clase de exposición F0 S0 P0 C0, tamaño máximo del agregado 12,5 mm (1/2"), consistencia blanda, preparado en obra, y fundido con medios manuales, y electromalla tipo 6x6 6/6 de acero Grado 70, con barras separadas 15,24x15,24 cm de Ø 4,88 mm como armaduría de reparto, colocada sobre separadores homologados en capa de compresión de 4 cm de espesor; con juntas de retracción de 5 mm de espesor, mediante corte con disco de diamante; apoyado todo ello sobre base de concreto de limpieza. Incluso panel de poliestireno expandido de 3 cm de espesor, para la ejecución de juntas de dilatación.
Solera ventilada de concreto reforzado de 20+4 cm de canto, sobre encofrado perdido de módulos de polipropileno reciclado, realizada con concreto f'c=210 kg/cm² (3000 psi), clase de exposición F0 S0 P0 C0, tamaño máximo del agregado 12,5 mm (1/2"), consistencia blanda, preparado en obra, y fundido con medios manuales, y electromalla tipo 6x6 6/6 de acero Grado 70, con barras separadas 15,24x15,24 cm de Ø 4,88 mm como armaduría de reparto, colocada sobre separadores homologados en capa de compresión de 4 cm de espesor; con juntas de retracción de 5 mm de espesor, mediante corte con disco de diamante; apoyado todo ello sobre base de concreto de limpieza. Incluso panel de poliestireno expandido de 3 cm de espesor, para la ejecución de juntas de dilatación.
Incluye: Replanteo de las piezas. Corte de las piezas. Colocación y montaje de las piezas. Resolución de encuentros. Realización de los orificios de paso de instalaciones. Colocación de los elementos para paso de instalaciones. Colocación de la electromalla. Preparación del concreto. Fundido, extendido y vibrado del concreto. Regleado y nivelación de la capa de compresión. Curado del concreto. Replanteo de las juntas de retracción. Corte del concreto. Limpieza final de las juntas de retracción.
Criterio de medición de proyecto: Superficie medida según documentación gráfica de Proyecto.
Criterio de medición de obra: Se medirá la superficie realmente ejecutada según especificaciones de Proyecto, sin deducir la superficie ocupada por las columnas situados dentro de su perímetro.
Criterio de valoración económica: El precio no incluye la capa de concreto de limpieza.

| Código | Ud | Descripción | Rendimiento | Precio | Importe |
|---|---|---|---|---|---|
| mt07cid010j | m² | Encofrado perdido de módulos de polipropileno reciclado, de 50x50x20 cm, para soleras y losas sanitarias ventiladas. (material) | 1.050 | 69.43 | 72.90 |
| mt07aco140a | kg | Acero en varillas corrugadas, Grado 60 (fy=4200 kg/cm²), de varios diámetros, según NTG 36011, ASTM A 615 y ASTM A 615 M. (material) | 2.000 | 6.78 | 13.56 |
| mt08var050 | kg | Alambre galvanizado para atar, de 1,30 mm de diámetro. (material) | 0.010 | 7.78 | 0.08 |
| mt07ame120ee | m² | Electromalla tipo 6x6 6/6 de acero Grado 70, con barras lisas separadas 15,24x15,24 cm de 4,88 mm de diámetro, según ASTM A 185 y ASTM A 497. (material) | 1.100 | 13.25 | 14.58 |
| mt08aaa010a | m³ | Agua. (material) | 0.023 | 10.60 | 0.24 |
| mt01arg000q | m³ | Arena de río. (material) | 0.053 | 106.13 | 5.62 |
| mt01arg001qf | m³ | Piedrín de 1/2", de tamaño máximo 12,5 mm. (material) | 0.053 | 191.49 | 10.15 |
| mt08cem000q | kg | Cemento gris en sacos. (material) | 41.814 | 1.86 | 77.77 |
| mt07aco020o | Ud | Separador homologado para electromalla. (material) | 1.000 | 0.55 | 0.55 |
| mt16pea020c | m² | Panel rígido de poliestireno expandido, mecanizado lateral recto, de 30 mm de espesor, resistencia térmica 0,8 m²K/W, conductividad térmica 0,036 W/(mK), para junta de dilatación. (material) | 0.092 | 22.71 | 2.09 |
| mq06vib020 | h | Regla vibrante de 3 m. (maquinaria) | 0.082 | 30.73 | 2.52 |
| mq06hor010 | h | Concretera mecánica. (maquinaria) | 0.058 | 11.05 | 0.64 |
| mq06cor020 | h | Equipo para corte de juntas en soleras de concreto. (maquinaria) | 0.075 | 62.51 | 4.69 |
| mo044 | h | Encofrador. (mano de obra) | 0.012 | 43.53 | 0.52 |
| mo091 | h | Ayudante de encofrador. (mano de obra) | 0.012 | 32.34 | 0.39 |
| mo043 | h | Armador. (mano de obra) | 0.022 | 43.53 | 0.96 |
| mo090 | h | Ayudante de armador. (mano de obra) | 0.022 | 32.34 | 0.71 |
| mo112 | h | Peón mampostero capacitado. (mano de obra) | 0.082 | 30.31 | 2.49 |
| % | % | Herramienta menor | 2 % | 210.46 | 4.21 |
|  |  | Costes directos |  |  | 214.67 |
