# Losa sanitaria de concreto reforzado de 20+4 cm de altura total

- Propiedad del archivo: CYPE INGENIEROS, S.A.
- Formato: FIEBDC-3/2002
- Ámbito geográfico: Guatemala
- Divisa: GTQ
- Costes indirectos: 3.00 %
- Gastos generales: 13.00 %
- Beneficio industrial: 6.00 %
- IVA: 12.00 %

**EHI010** m² Losa sanitaria de concreto reforzado de 20+4 cm de altura total, sobre encofrado perdido de módulos de polipropileno reciclado, realizado con concreto f'c=210 kg/cm² (3000 psi), clase de exposición F0 S0 P0 C0, tamaño máximo del agregado 12,5 mm (1/2"), consistencia blanda, preparado en obra, y fundido con medios manuales, acero Grado 60 (fy=4200 kg/cm²) en zona de zunchos y vigas de cimentación, cuantía 3 kg/m², y electromalla tipo 6x6 6/6 de acero Grado 70, con barras separadas 15,24x15,24 cm de Ø 4,88 mm como armaduría de reparto, colocada sobre separadores homologados, en capa de compresión de 4 cm de espesor; con juntas de retracción de 5 mm de espesor, mediante corte con disco de diamante; apoyado todo ello sobre base de concreto de limpieza. Incluso zunchos perimetrales de planta conformados con sistema de encofrado recuperable de tableros de madera.
Losa sanitaria de concreto reforzado de 20+4 cm de altura total, sobre encofrado perdido de módulos de polipropileno reciclado, realizado con concreto f'c=210 kg/cm² (3000 psi), clase de exposición F0 S0 P0 C0, tamaño máximo del agregado 12,5 mm (1/2"), consistencia blanda, preparado en obra, y fundido con medios manuales, acero Grado 60 (fy=4200 kg/cm²) en zona de zunchos y vigas de cimentación, cuantía 3 kg/m², y electromalla tipo 6x6 6/6 de acero Grado 70, con barras separadas 15,24x15,24 cm de Ø 4,88 mm como armaduría de reparto, colocada sobre separadores homologados, en capa de compresión de 4 cm de espesor; con juntas de retracción de 5 mm de espesor, mediante corte con disco de diamante; apoyado todo ello sobre base de concreto de limpieza. Incluso zunchos perimetrales de planta conformados con sistema de encofrado recuperable de tableros de madera.
Incluye: Replanteo de los módulos. Montaje del sistema de encofrado auxiliar. Colocación y montaje de los módulos. Realización de los orificios de paso de instalaciones. Colocación de la armaduría. Colocación de los elementos para paso de instalaciones. Preparación del concreto. Fundido, extendido y vibrado del concreto. Regleado y nivelación de la capa de compresión. Curado del concreto. Desmontaje del sistema de encofrado auxiliar. Replanteo de las juntas de retracción. Corte del concreto. Limpieza final de las juntas de retracción.
Criterio de medición de proyecto: Superficie medida desde las caras exteriores de los zunchos del perímetro, según documentación gráfica de Proyecto, deduciendo los huecos de superficie mayor de 6 m².
Criterio de medición de obra: Se medirá, desde las caras exteriores de los zunchos del perímetro, la superficie realmente ejecutada según especificaciones de Proyecto, deduciendo los huecos de superficie mayor de 6 m². Se consideran incluidos todos los elementos integrantes de la estructura señalados en los planos y detalles del Proyecto.
Criterio de valoración económica: El precio no incluye la capa de concreto de limpieza.

| Código | Ud | Descripción | Rendimiento | Precio | Importe |
|---|---|---|---|---|---|
| mt07cid010j | m² | Encofrado perdido de módulos de polipropileno reciclado, de 50x50x20 cm, para soleras y losas sanitarias ventiladas. (material) | 1.050 | 69.43 | 72.90 |
| mt08efa010 | m² | Sistema de encofrado recuperable de tableros de madera para zunchos perimetrales. (material) | 0.100 | 8.76 | 0.88 |
| mt07aco140a | kg | Acero en varillas corrugadas, Grado 60 (fy=4200 kg/cm²), de varios diámetros, según NTG 36011, ASTM A 615 y ASTM A 615 M. (material) | 3.000 | 6.78 | 20.34 |
| mt07ame120ee | m² | Electromalla tipo 6x6 6/6 de acero Grado 70, con barras lisas separadas 15,24x15,24 cm de 4,88 mm de diámetro, según ASTM A 185 y ASTM A 497. (material) | 1.100 | 13.25 | 14.58 |
| mt08aaa010a | m³ | Agua. (material) | 0.036 | 10.60 | 0.38 |
| mt01arg000q | m³ | Arena de río. (material) | 0.084 | 106.13 | 8.91 |
| mt01arg001qf | m³ | Piedrín de 1/2", de tamaño máximo 12,5 mm. (material) | 0.084 | 191.49 | 16.09 |
| mt08cem000q | kg | Cemento gris en sacos. (material) | 66.410 | 1.86 | 123.52 |
| mq06vib020 | h | Regla vibrante de 3 m. (maquinaria) | 0.082 | 30.73 | 2.52 |
| mq06hor010 | h | Concretera mecánica. (maquinaria) | 0.093 | 11.05 | 1.03 |
| mq06cor020 | h | Equipo para corte de juntas en soleras de concreto. (maquinaria) | 0.075 | 62.51 | 4.69 |
| mo042 | h | Mampostero especialista en concreto armado. (mano de obra) | 0.110 | 43.53 | 4.79 |
| mo089 | h | Ayudante mampostero especialista en concreto armado. (mano de obra) | 0.110 | 32.34 | 3.56 |
| mo113 | h | Peón mampostero. (mano de obra) | 0.178 | 29.78 | 5.30 |
| mo112 | h | Peón mampostero capacitado. (mano de obra) | 0.270 | 30.31 | 8.18 |
| % | % | Herramienta menor | 2 % | 287.67 | 5.75 |
|  |  | Costes directos |  |  | 293.42 |
