# Entrevigado para base de piso, de tablero estructural de madera para uso en ambiente seco, de 2410x1830 mm y 38 mm de espesor, fijado con tornillos de cabeza avellanada, de acero al carbono

- Propiedad del archivo: CYPE INGENIEROS, S.A.
- Formato: FIEBDC-3/2002
- Ámbito geográfico: Guatemala
- Divisa: GTQ
- Costes indirectos: 3.00 %
- Gastos generales: 13.00 %
- Beneficio industrial: 6.00 %
- IVA: 12.00 %

**EMT010** m² Entrevigado para base de piso, de tablero estructural de madera para uso en ambiente seco, de 2410x1830 mm y 38 mm de espesor, fijado con tornillos de cabeza avellanada, de acero al carbono.
Entrevigado para base de piso, de tablero estructural de madera para uso en ambiente seco, de 2410x1830 mm y 38 mm de espesor, fijado con tornillos de cabeza avellanada, de acero al carbono.
Incluye: Replanteo de las piezas. Fijación de los tableros al soporte base.
Criterio de medición de proyecto: Superficie medida según documentación gráfica de Proyecto.
Criterio de medición de obra: Se medirá la superficie realmente ejecutada según especificaciones de Proyecto.

| Código | Ud | Descripción | Rendimiento | Precio | Importe |
|---|---|---|---|---|---|
| mt08eff020a | m² | Tablero estructural de madera para uso en ambiente seco, de 2410x1830 mm y 38 mm de espesor. (material) | 1.050 | 105.11 | 110.37 |
| mt07emr118ea | Ud | Tornillo de cabeza avellanada, de 4,5 mm de diámetro y 50 mm de longitud, de acero galvanizado, para clases de servicio 1, 2 y 3. (material) | 9.000 | 1.31 | 11.79 |
| mo048 | h | Montador de estructura de madera. (mano de obra) | 0.154 | 43.53 | 6.70 |
| mo095 | h | Ayudante de montador de estructura de madera. (mano de obra) | 0.154 | 32.34 | 4.98 |
| % | % | Herramienta menor | 2 % | 133.84 | 2.68 |
|  |  | Costes directos |  |  | 136.52 |
