# Persiana de lamas fijas prefabricada de concreto de 50x50 cm, de color gris

- Propiedad del archivo: CYPE INGENIEROS, S.A.
- Formato: FIEBDC-3/2002
- Ámbito geográfico: Guatemala
- Divisa: GTQ
- Costes indirectos: 3.00 %
- Gastos generales: 13.00 %
- Beneficio industrial: 6.00 %
- IVA: 12.00 %

**FDZ030** Ud Persiana de lamas fijas prefabricada de concreto de 50x50 cm, de color gris.
Persiana de lamas fijas prefabricada de concreto de 50x50 cm, de color gris, recibida con mortero de cemento, confeccionado en obra, dosificación 1:6. Totalmente montada.
Incluye: Replanteo de la pieza en el hueco. Colocación y aplomado. Repaso de juntas y limpieza.
Criterio de medición de proyecto: Número de unidades previstas, según documentación gráfica de Proyecto.
Criterio de medición de obra: Se medirá el número de unidades realmente ejecutadas según especificaciones de Proyecto.

| Código | Ud | Descripción | Rendimiento | Precio | Importe |
|---|---|---|---|---|---|
| mt20thp010d | Ud | Persiana de lamas fijas prefabricadas de concreto, 50x50 cm, color gris. (material) | 1.000 | 252.54 | 252.54 |
| mt08aaa010a | m³ | Agua. (material) | 0.006 | 10.60 | 0.06 |
| mt01arg005a | t | Arena de cantera, para mortero preparado en obra. (material) | 0.005 | 145.39 | 0.73 |
| mt08cem000q | kg | Cemento gris en sacos. (material) | 0.750 | 1.86 | 1.40 |
| mq06hor010 | h | Concretera mecánica. (maquinaria) | 0.005 | 11.05 | 0.06 |
| mo020 | h | Mampostero. (mano de obra) | 0.590 | 41.70 | 24.60 |
| mo113 | h | Peón mampostero. (mano de obra) | 0.321 | 29.78 | 9.56 |
| % | % | Herramienta menor | 2 % | 288.95 | 5.78 |
|  |  | Costes directos |  |  | 294.73 |
