# Cortina de aire

- Propiedad del archivo: CYPE Ingenieros S.A.
- Formato: FIEBDC-3/2016
- Programa: Generador de precios de la construcción. CYPE Ingenieros, S.A.
- Fecha: 17/12/2021
- Ámbito geográfico: Guatemala
- Divisa: GTQ
- Costes indirectos: 3 %
- Gastos generales: 13 %
- Beneficio industrial: 6 %
- IVA: 12 %

## I Instalaciones

### IC Calefacción, climatización y agua caliente sanitaria

#### ICF Unidades no autónomas para climatización

**ICF130** Ud Cortina de aire.
Cortina de aire, con batería de agua, con caja y reja metálica barnizada color blanco RAL 9016, modelo COR-1000 FTW 10 "S&P", de 1087x390x204 mm, caudal de aire 1322 m³/h, potencia 10 kW (temperatura de entrada del aire: 15°C, temperatura de entrada del agua: 80°C, salto térmico del agua: 20°C), ventilador tangencial de alto rendimiento con motor para alimentación monofásica a 230 V, de tres velocidades, control remoto para selección de velocidad. Totalmente montada, conexionada y puesta en marcha por la empresa instaladora para la comprobación de su correcto funcionamiento.
Incluye: Replanteo de la unidad. Colocación y fijación de la unidad. Conexionado. Puesta en marcha.
Criterio de medición de proyecto: Número de unidades previstas, según documentación gráfica de Proyecto.
Criterio de medición de obra: Se medirá el número de unidades realmente ejecutadas según especificaciones de Proyecto.

| Código | Ud | Descripción | Rendimiento | Precio | Importe |
|---|---|---|---|---|---|
| mt42csp140b | Ud | Cortina de aire, con batería de agua, con caja y reja metálica barnizada color blanco RAL 9016, modelo COR-1000 FTW 10 "S&P", de 1087x390x204 mm, caudal de aire 1322 m³/h, potencia 10 kW (temperatura de entrada del aire: 15°C, temperatura de entrada del agua: 80°C, salto térmico del agua: 20°C), ventilador tangencial de alto rendimiento con motor para alimentación monofásica a 230 V, de tres velocidades, control remoto para selección de velocidad. (material) | 1 | 15019.3 | 15019.300 |
| mo005 | h | Instalador de climatización. (mano de obra) | 3.496 | 46.16 | 161.375 |
| mo104 | h | Ayudante instalador de climatización. (mano de obra) | 3.496 | 33.45 | 116.941 |
| % | % | Herramienta menor | 2 % | 15297.616 | 305.952 |
|  |  | Costes directos |  |  | 15603.568 |

## Recursos

**mt42csp140b** Ud Cortina de aire
Datos técnicos: Coste energético 2828.430 MJ; Emisión de CO2 68.088 kg
Residuos:
- embalaje: re150101 Envases de papel y cartón. (componente de residuo); rendimiento 2.189 kg; Código LER 15 01 01; Masa del elemento 1 kg; Volumen 0.001333 m3
- embalaje: re170201 Madera. (componente de residuo); rendimiento 3.036 kg; Código LER 17 02 01; Masa del elemento 1 kg; Volumen 0.000909 m3
