# Vaso de expansión para circuito de agua caliente sanitaria

- Propiedad del archivo: CYPE Ingenieros S.A.
- Formato: FIEBDC-3/2016
- Programa: Generador de precios de la construcción. CYPE Ingenieros, S.A.
- Fecha: 26/04/2024
- Ámbito geográfico: Guatemala
- Divisa: GTQ
- Costes indirectos: 3 %
- Gastos generales: 13 %
- Beneficio industrial: 6 %
- IVA: 12 %

## I Instalaciones

### IC Calefacción, refrigeración, climatización y agua caliente sanitaria

#### ICS Sistemas de conducción de agua

**ICS045** Ud Vaso de expansión para circuito de agua caliente sanitaria
Vaso de expansión para agua caliente sanitaria de acero vitrificado, capacidad 105 l, presión máxima 10 bar. Incluso manómetro y elementos de montaje y conexión necesarios para su correcto funcionamiento.
Incluye: Replanteo. Colocación. Conexión a la red de distribución. Comprobación de su correcto funcionamiento.
Criterio de medición de proyecto: Número de unidades previstas, según documentación gráfica de Proyecto.
Criterio de medición de obra: Se medirá el número de unidades realmente ejecutadas según especificaciones de Proyecto.

| Código | Ud | Descripción | Rendimiento | Precio | Importe |
|---|---|---|---|---|---|
| mt38vex020h | Ud | Vaso de expansión para agua caliente sanitaria de acero vitrificado, capacidad 105 l, presión máxima 10 bar. (material) | 1 | 2434.23 | 2434.230 |
| mt42www040 | Ud | Manómetro con baño de glicerina y diámetro de esfera de 100 mm, con toma vertical, para montaje roscado de 1/2", escala de presión de 0 a 5 bar. (material) | 1 | 480.35 | 480.350 |
| mo004 | h | Instalador de aparatos de calefacción. (mano de obra) | 1.143 | 60.7 | 69.380 |
| mo103 | h | Ayudante instalador de aparatos de calefacción. (mano de obra) | 1.143 | 44.07 | 50.372 |
| % | % | Herramienta menor | 2 % | 3034.332 | 60.687 |
|  |  | Costes directos |  |  | 3095.019 |

## Recursos

**mt38vex020h** Ud Vaso de expansión para agua caliente sanitaria de acero vitrificado, capacidad 105 l, presión máxima 10 bar
Datos técnicos: Coste energético 190.524 MJ; Emisión de CO2 11.109 kg
Residuos:
- embalaje: re150101 Envases de papel y cartón. (componente de residuo); rendimiento 1.49 kg; Código LER 15 01 01; Masa del elemento 1 kg; Volumen 0.001333 m3
