# Interacumulador para calefacción

- Propiedad del archivo: CYPE Ingenieros S.A.
- Formato: FIEBDC-3/2016
- Programa: Generador de precios de la construcción. CYPE Ingenieros, S.A.
- Fecha: 26/04/2024
- Ámbito geográfico: Guatemala
- Divisa: GTQ
- Costes indirectos: 3 %
- Gastos generales: 13 %
- Beneficio industrial: 6 %
- IVA: 12 %

## I Instalaciones

### IC Calefacción, refrigeración, climatización y agua caliente sanitaria

#### ICS Sistemas de conducción de agua

**ICS054** Ud Interacumulador para calefacción.
Interacumulador de acero negro, con intercambiador de un serpentín, de suelo, 600 l, altura 1730 mm, diámetro 770 mm, aislamiento de 50 mm de espesor con poliuretano de alta densidad, libre de CFC, termómetros, con forro acolchado desmontable para uso interior. Incluso válvulas de corte, elementos de montaje y accesorios necesarios para su correcto funcionamiento.
Incluye: Replanteo. Colocación. Conexionado. Comprobación de su correcto funcionamiento.
Criterio de medición de proyecto: Número de unidades previstas, según documentación gráfica de Proyecto.
Criterio de medición de obra: Se medirá el número de unidades realmente ejecutadas según especificaciones de Proyecto.

| Código | Ud | Descripción | Rendimiento | Precio | Importe |
|---|---|---|---|---|---|
| mt38csg410c | Ud | Interacumulador de acero negro, con intercambiador de un serpentín, de suelo, 600 l, altura 1730 mm, diámetro 770 mm, aislamiento de 50 mm de espesor con poliuretano de alta densidad, libre de CFC, termómetros, con forro acolchado desmontable para uso interior. (material) | 1 | 14735.2 | 14735.200 |
| mt37sve010e | Ud | Válvula de esfera de latón niquelado para roscar de 1 1/4". (material) | 2 | 162.32 | 324.640 |
| mt37sve010d | Ud | Válvula de esfera de latón niquelado para roscar de 1". (material) | 2 | 117.57 | 235.140 |
| mt38www010 | Ud | Material auxiliar para instalaciones de calefacción. (material) | 1 | 18.64 | 18.640 |
| mo004 | h | Instalador de aparatos de calefacción. (mano de obra) | 1.741 | 60.7 | 105.679 |
| mo103 | h | Ayudante instalador de aparatos de calefacción. (mano de obra) | 1.741 | 44.07 | 76.726 |
| % | % | Herramienta menor | 2 % | 15496.025 | 309.921 |
|  |  | Costes directos |  |  | 15805.946 |

## Recursos

**mt38csg410c** Ud Interacumulador de acero negro
Datos técnicos: Coste energético 2703.977 MJ; Emisión de CO2 110.711 kg
Residuos:
- embalaje: re150101 Envases de papel y cartón. (componente de residuo); rendimiento 2.196 kg; Código LER 15 01 01; Masa del elemento 1 kg; Volumen 0.001333 m3
- embalaje: re170201 Madera. (componente de residuo); rendimiento 0.609 kg; Código LER 17 02 01; Masa del elemento 1 kg; Volumen 0.000909 m3

**mt37sve010e** Ud Válvula de esfera de latón niquelado para roscar de 1 1/4"
Datos técnicos: Coste energético 1282.649 MJ; Emisión de CO2 86.201 kg
Residuos:
- embalaje: re150101 Envases de papel y cartón; rendimiento 0.072 kg

**mt37sve010d** Ud Válvula de esfera de latón niquelado para roscar de 1"
Datos técnicos: Coste energético 843.399 MJ; Emisión de CO2 56.701 kg
Residuos:
- embalaje: re150101 Envases de papel y cartón; rendimiento 0.072 kg
