# Válvula para radiador

- Propiedad del archivo: CYPE Ingenieros S.A.
- Formato: FIEBDC-3/2016
- Programa: Generador de precios de la construcción. CYPE Ingenieros, S.A.
- Fecha: 26/04/2024
- Ámbito geográfico: Guatemala
- Divisa: GTQ
- Costes indirectos: 3 %
- Gastos generales: 13 %
- Beneficio industrial: 6 %
- IVA: 12 %

## I Instalaciones

### IC Calefacción, refrigeración, climatización y agua caliente sanitaria

#### ICS Sistemas de conducción de agua

**ICS077** Ud Válvula para radiador.
Detentor para radiador, de asiento, de paso en escuadra, con conexión roscada de 24x19 mm compatible con adaptadores para tubos multicapa y conexión de 1/2" de diámetro con el radiador, con cuerpo de latón y guarniciones de EPDM/HPF, con adaptador para unión a compresión de tubo de 20 mm de diámetro y 2,5 mm de espesor con rosca 24x19 mm. Incluso elementos de montaje y accesorios necesarios para su correcto funcionamiento.
Incluye: Replanteo. Colocación. Conexionado. Comprobación de su correcto funcionamiento.
Criterio de medición de proyecto: Número de unidades previstas, según documentación gráfica de Proyecto.
Criterio de medición de obra: Se medirá el número de unidades realmente ejecutadas según especificaciones de Proyecto.

| Código | Ud | Descripción | Rendimiento | Precio | Importe |
|---|---|---|---|---|---|
| mt38alb520a | Ud | Detentor para radiador, de asiento, de paso en escuadra, con conexión roscada de 24x19 mm compatible con adaptadores para tubos multicapa y conexión de 1/2" de diámetro con el radiador, con cuerpo de latón y guarniciones de EPDM/HPF. (material) | 1 | 93.04 | 93.040 |
| mt38alb500d | Ud | Adaptador para unión a compresión de tubo de 20 mm de diámetro y 2,5 mm de espesor con rosca 24x19 mm. (material) | 1 | 42.14 | 42.140 |
| mt38www012 | Ud | Material auxiliar para instalaciones de calefacción y agua caliente sanitaria (material) | 0.1 | 23.3 | 2.330 |
| mo004 | h | Instalador de aparatos de calefacción. (mano de obra) | 0.109 | 60.7 | 6.616 |
| mo103 | h | Ayudante instalador de aparatos de calefacción. (mano de obra) | 0.109 | 44.07 | 4.804 |
| % | % | Herramienta menor | 2 % | 148.930 | 2.979 |
|  |  | Costes directos |  |  | 151.909 |

## Recursos

**mt38alb520a** Ud Detentor para radiador
Datos técnicos: Coste energético 70.825 MJ; Emisión de CO2 4.935 kg
Residuos:
- embalaje: re150101 Envases de papel y cartón. (componente de residuo); rendimiento 0.072 kg; Código LER 15 01 01; Masa del elemento 1 kg; Volumen 0.001333 m3

**mt38alb500d** Ud Adaptador para unión a compresión de tubo de 20 mm de diámetro y 2,5 mm de espesor con rosca 24x19 mm
Datos técnicos: Coste energético 0.039 MJ; Emisión de CO2 0.061 kg
Residuos:
- embalaje: re150101 Envases de papel y cartón; rendimiento 0.072 kg
