# Revestimiento ignífugo con pasta acuosa

- Propiedad del archivo: CYPE INGENIEROS, S.A.
- Formato: FIEBDC-3/2002
- Ámbito geográfico: Guatemala
- Costes indirectos: 3.00 %
- Gastos generales: 13.00 %
- Beneficio industrial: 6.00 %
- IVA: 12.00 %

**IOJ012** m² Revestimiento ignífugo con pasta acuosa, de alta elasticidad y ligeramente intumescente, de color blanco, aplicada en capa de 1 mm, para sellado de penetraciones para cables y canalizaciones de cables.
Suministro e instalación de sistema de sellado de penetraciones con revestimiento ignífugo formado por pasta acuosa, de alta elasticidad y ligeramente intumescente, de color blanco, aplicada en capa de 1 mm con espátula o pistola de alta presión, para evitar que un fuego se propague de un sector de incendio a otro a través del hueco por donde pasan los cables de las instalaciones. Incluso parte proporcional de limpieza y preparación de la superficie soporte.
Incluye: Limpieza y preparación de la superficie soporte. Aplicación de las manos de revestimiento necesarias, mediante pistola o espátula, hasta conseguir el espesor solicitado.
Criterio de medición de proyecto: Superficie medida según documentación gráfica de Proyecto.
Criterio de medición de obra: Se medirá la superficie realmente ejecutada según especificaciones de Proyecto.

| Código | Ud | Descripción | Rendimiento | Precio | Importe |
|---|---|---|---|---|---|
| mt16lrw101a | kg | Pasta acuosa, de alta elasticidad y ligeramente intumescente, de color blanco, para revestimientos ignífugos sobre soportes de lana de roca (paneles, coquillas) o cables en sistemas de sellado de penetraciones. (material) | 1.800 | 34.08 | 61.34 |
| mo032 | h | Aplicador de productos impermeabilizantes. (mano de obra) | 0.165 | 3.45 | 0.57 |
| mo070 | h | Ayudante aplicador de productos impermeabilizantes. (mano de obra) | 0.165 | 2.54 | 0.42 |
| % | % | Costes directos complementarios | 2 % | 62.33 | 1.25 |
|  |  | Costes directos |  |  | 63.58 |
