# Puerta seccional para garaje, formada por panel con cuarterones de madera maciza, 300x250 cm, apertura manual

- Propiedad del archivo: CYPE INGENIEROS, S.A.
- Formato: FIEBDC-3/2002
- Ámbito geográfico: Guatemala
- Divisa: GTQ
- Costes indirectos: 3.00 %
- Gastos generales: 13.00 %
- Beneficio industrial: 6.00 %
- IVA: 12.00 %

**LGM030** Ud Puerta seccional para garaje, formada por panel con cuarterones de madera maciza, 300x250 cm, apertura manual.
Puerta seccional para garaje, formada por panel con cuarterones de madera maciza, 300x250 cm. Apertura manual. Incluso cajón recogedor forrado, torno, muelles de torsión, poleas, guías, accesorios y cerradura central con llave de seguridad. Elaborada en taller, ajuste y fijación en obra. Totalmente montada y probada.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs020r | Ud | Puerta seccional para garaje, formada por panel con cuarterones de madera maciza, 300x250 cm, incluso complementos. (material) | 1.000 | 17718.14 | 17718.14 |
| mo020 | h | Mampostero. (mano de obra) | 0.786 | 41.70 | 32.78 |
| mo113 | h | Peón mampostero. (mano de obra) | 0.786 | 29.78 | 23.41 |
| mo018 | h | Herrero. (mano de obra) | 1.835 | 42.29 | 77.60 |
| mo059 | h | Ayudante de herrero. (mano de obra) | 1.835 | 31.09 | 57.05 |
| % | % | Herramienta menor | 2 % | 17908.98 | 358.18 |
|  |  | Costes directos |  |  | 18267.16 |
