# Puerta seccional para garaje, formada por panel acanalado de madera maciza, 400x230 cm, apertura automática

- Propiedad del archivo: CYPE INGENIEROS, S.A.
- Formato: FIEBDC-3/2002
- Ámbito geográfico: Guatemala
- Divisa: GTQ
- Costes indirectos: 3.00 %
- Gastos generales: 13.00 %
- Beneficio industrial: 6.00 %
- IVA: 12.00 %

**LGM030** Ud Puerta seccional para garaje, formada por panel acanalado de madera maciza, 400x230 cm, apertura automática.
Puerta seccional para garaje, formada por panel acanalado de madera maciza, 400x230 cm. Apertura automática con equipo de motorización (incluido en el precio). Incluso material de conexionado eléctrico, cajón recogedor forrado, torno, muelles de torsión, poleas, guías, accesorios y cerradura central con llave de seguridad. Elaborada en taller, ajuste y fijación en obra. Totalmente montada, conexionada y probada.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs020k | Ud | Puerta seccional para garaje, formada por panel acanalado de madera maciza, 400x230 cm, incluso complementos. (material) | 1.000 | 19208.39 | 19208.39 |
| mt26egm010dh | Ud | Equipo de motorización para apertura y cierre automático, para portón de garaje seccional de más de 60 kg de peso. (material) | 1.000 | 5249.04 | 5249.04 |
| mt26egm012 | Ud | Accesorios (cerradura, pulsador, emisor, receptor y fotocélula) para automatización de portón de garaje. (material) | 1.000 | 2425.69 | 2425.69 |
| mo020 | h | Mampostero. (mano de obra) | 1.128 | 41.70 | 47.04 |
| mo113 | h | Peón mampostero. (mano de obra) | 1.128 | 29.78 | 33.59 |
| mo018 | h | Herrero. (mano de obra) | 2.633 | 42.29 | 111.35 |
| mo059 | h | Ayudante de herrero. (mano de obra) | 2.633 | 31.09 | 81.86 |
| mo003 | h | Electricista. (mano de obra) | 5.461 | 42.94 | 234.50 |
| % | % | Herramienta menor | 2 % | 27391.46 | 547.83 |
|  |  | Costes directos |  |  | 27939.29 |
