# Aplacado con baldosas de gres porcelánico de gran formato

- Propiedad del archivo: CYPE INGENIEROS, S.A.
- Formato: FIEBDC-3/2002
- Ámbito geográfico: Guatemala
- Costes indirectos: 3.00 %
- Gastos generales: 13.00 %
- Beneficio industrial: 6.00 %
- IVA: 12.00 %

**RCG070** m² Aplacado con baldosas de gres porcelánico de gran formato, Lámina Porcelánica Techlam® "LEVANTINA", de 3000x1000 mm y 3 mm de espesor, serie Basic, modelo Antracita, acabado brillo, recibidas con adhesivo cementoso mejorado, C2 TE, con deslizamiento reducido y tiempo abierto ampliado, gris, sobre capa de regularización (no incluida en este precio).
Suministro y colocación de aplacado con baldosas de gres porcelánico de gran formato, Lámina Porcelánica Techlam® "LEVANTINA", de 3000x1000 mm y 3 mm de espesor, serie Basic, modelo Antracita, acabado brillo, colocadas en capa fina, sobre capa de regularización (no incluida en este precio), utilizando la técnica de doble encolado con adhesivo cementoso mejorado, C2 TE, con deslizamiento reducido y tiempo abierto ampliado, gris; y rejuntadas con mortero de juntas cementoso, CG1, para junta abierta (entre 3 y 15 mm), con la misma tonalidad de las piezas. Incluso parte proporcional de replanteo, cortes, piezas especiales, formación y sellado de juntas de movimiento, resolución de puntos singulares y encuentros con huecos de carpintería, acabado y limpieza final.
Incluye: Replanteo de niveles y disposición de baldosas. Colocación de piezas y crucetas, extendiendo el material adhesivo de agarre. Retirada de crucetas. Formación de juntas de movimiento. Resolución de puntos singulares. Rejuntado de baldosas. Acabado y limpieza final.
Criterio de medición de proyecto: Superficie medida según documentación gráfica de Proyecto, deduciendo los huecos de superficie mayor de 1 m², añadiendo a cambio la superficie de la parte interior del hueco, correspondiente al desarrollo de jambas y dinteles. No se ha incrementado la cantidad de trabajo por roturas y recortes, ya que en la descomposición se ha considerado un 5% más de piezas.
Criterio de medición de obra: Se medirá la superficie realmente ejecutada según especificaciones de Proyecto, deduciendo los huecos de superficie mayor de 1 m², añadiendo a cambio la superficie de la parte interior del hueco, correspondiente al desarrollo de jambas y dinteles.

| Código | Ud | Descripción | Rendimiento | Precio | Importe |
|---|---|---|---|---|---|
| mt12pcl020aaab | m² | Baldosa de gres porcelánico de gran formato, Lámina Porcelánica Techlam® "LEVANTINA", de 3000x1000 mm y 3 mm de espesor, serie Basic, modelo Antracita, acabado brillo. (material) | 1.050 | 24.55 | 25.78 |
| mt09mcr021q | kg | Adhesivo cementoso mejorado, C2 TE, con deslizamiento reducido y tiempo abierto ampliado, color gris. (material) | 4.000 | 0.46 | 1.84 |
| mt09mcr060a | kg | Mortero de juntas cementoso, CG1, para junta abierta entre 3 y 15 mm. (material) | 0.300 | 0.54 | 0.16 |
| mo014 | h | Montador de revestimientos cerámicos. (mano de obra) | 0.523 | 3.80 | 1.99 |
| mo081 | h | Ayudante de montador de revestimientos cerámicos. (mano de obra) | 0.523 | 2.70 | 1.41 |
| % | % | Herramienta menor | 2 % | 31.18 | 0.62 |
|  |  | Costes directos |  |  | 31.80 |
