# Esmalte sintético para madera

- Propiedad del archivo: CYPE Ingenieros S.A.
- Formato: FIEBDC-3/2016
- Programa: Generador de precios de la construcción. CYPE Ingenieros, S.A.
- Fecha: 26/04/2024
- Ámbito geográfico: Guatemala
- Divisa: GTQ
- Costes indirectos: 3 %
- Gastos generales: 13 %
- Beneficio industrial: 6 %
- IVA: 12 %

## R Revestimientos y trasdosados

### RM Pinturas y tratamientos sobre soporte de madera

#### RME Esmaltes

**RME020** m² Esmalte sintético para madera.
Aplicación manual de dos manos de esmalte sintético brillante para interior, color blanco, diluidas con un 5% a 15% de diluyente, (rendimiento: 0,067 l/m² cada mano); previa aplicación de una mano de imprimación selladora para interior y exterior, formulada con resinas alcídicas y pigmentos seleccionados, color blanco, para aplicar con brocha, rodillo o pistola, (rendimiento: 0,113 l/m²), sobre superficie de barandillas o pasamanos de madera, en interiores.
Criterio de valoración económica: El precio incluye la protección de los elementos del entorno que puedan verse afectados durante los trabajos, pero no incluye la preparación del soporte.
Incluye: Aplicación de una mano de fondo. Aplicación de dos manos de acabado.
Criterio de medición de proyecto: Superficie medida según documentación gráfica de Proyecto, sin descontar huecos, considerando la superficie que encierran, definida por sus dimensiones máximas, por una sola cara.
Criterio de medición de obra: Se medirá la superficie realmente ejecutada según especificaciones de Proyecto, por una sola cara, considerando la superficie que encierran, definida por sus dimensiones máximas.

| Código | Ud | Descripción | Rendimiento | Precio | Importe |
|---|---|---|---|---|---|
| mt27plj010a | l | Imprimación selladora para interior y exterior, formulada con resinas alcídicas y pigmentos seleccionados, color blanco, para aplicar con brocha, rodillo o pistola, con un contenido de sustancias orgánicas volátiles (VOC) < 350 g/l, para aplicar con brocha, rodillo o pistola. (material) | 0.113 | 152.53 | 17.236 |
| mt27ess120a | l | Esmalte sintético brillante para interior, a base de resinas alcídicas y pigmentos, exento de plomo, color blanco, aplicado con brocha, rodillo o pistola, con un contenido de sustancias orgánicas volátiles (VOC) < 300 g/l, Euroclase B-s1, d0 de reacción al fuego, para aplicar con brocha, rodillo o pistola. (material) | 0.134 | 225.73 | 30.248 |
| mt27lni004 | l | Diluyente, a base de una mezcla de hidrocarburos alifáticos. (material) | 0.013 | 35.12 | 0.457 |
| mo038 | h | Pintor. (mano de obra) | 0.283 | 59.07 | 16.717 |
| mo076 | h | Ayudante de pintor. (mano de obra) | 0.054 | 44.16 | 2.385 |
| % | % | Herramienta menor | 2 % | 67.043 | 1.341 |
|  |  | Costes directos |  |  | 68.384 |

Residuos:
- colocación: mt27plj010a; factor de residuo 0.03
- colocación: mt27ess120a; factor de residuo 0.0275

## Recursos

**mt27plj010a** l Imprimación selladora para interior y exterior
Datos técnicos: Coste energético 105.769 MJ; Emisión de CO2 4.071 kg; Código LER 17 09 04; Masa del elemento 1.36 kg; Volumen 0.000907 m3
Residuos:
- embalaje: re150104 Envases metálicos. (componente de residuo); rendimiento 0.064 kg; Código LER 15 01 04; Masa del elemento 1 kg; Volumen 0.001667 m3

**mt27ess120a** l Esmalte sintético brillante para interior
Datos técnicos: Coste energético 49.114 MJ; Emisión de CO2 2.592 kg; Código LER 08 01 11; Masa del elemento 1.1 kg; Volumen 0.001222 m3
Residuos:
- embalaje: re150104 Envases metálicos; rendimiento 0.057 kg
