# Perfil de aluminio recubierto con madera, para junta de construcción (para uniones en desnivel)

- Propiedad del archivo: CYPE INGENIEROS, S.A.
- Formato: FIEBDC-3/2002
- Ámbito geográfico: Guatemala
- Costes indirectos: 3.00 %
- Gastos generales: 13.00 %
- Beneficio industrial: 6.00 %
- IVA: 12.00 %

**RSM060** m Perfil de aluminio recubierto con madera, para junta de construcción (para uniones en desnivel).
Suministro y colocación de perfil de aluminio recubierto con madera, usado en junta de construcción (para uniones en desnivel).
Incluye: Replanteo de las piezas según su longitud. Corte de las piezas. Fijación de las piezas.
Criterio de medición de proyecto: Longitud medida según documentación gráfica de Proyecto.
Criterio de medición de obra: Se medirá la longitud realmente ejecutada según especificaciones de Proyecto.

| Código | Ud | Descripción | Rendimiento | Precio | Importe |
|---|---|---|---|---|---|
| mt18mva120b | m | Perfil para junta de albañil, para pisos a distinto nivel, aluminio recubierto con madera. (material) | 1.050 | 5.79 | 6.08 |
| mo025 | h | Instalador de pisos de madera. (mano de obra) | 0.167 | 3.67 | 0.61 |
| % | % | Herramienta menor | 3 % | 6.69 | 0.20 |
|  |  | Costes directos |  |  | 6.89 |
