# Revestimiento de mosaico de vidrio, serie lisa, varios colores, formado por teselas de 25x25x6 mm, en vasos de piscina

- Propiedad del archivo: CYPE INGENIEROS, S.A.
- Formato: FIEBDC-3/2002
- Ámbito geográfico: Guatemala
- Costes indirectos: 3.00 %
- Gastos generales: 13.00 %
- Beneficio industrial: 6.00 %
- IVA: 12.00 %

**UPT010** m² Revestimiento de mosaico de vidrio, serie lisa, varios colores, formado por teselas de 25x25x6 mm, en vasos de piscina.
Suministro y colocación de revestimiento de mosaico de vidrio en suelos y paredes de vasos de piscinas, formado por teselas de 25x25x6 mm, montadas sobre piezas de malla de 290x290 mm, recibidas con adhesivo cementoso normal, C2 TE, con deslizamiento reducido y tiempo abierto ampliado, color blanco, sobre revoque previo de mortero de cemento, confeccionado en obra, con aditivo hidrófugo, dosificación 1:3 y rejuntado con mortero de juntas de resinas reactivas RG, para junta abierta entre 3 y 15 mm. Incluso parte proporcional de cortes, formación de ángulos redondeados y piezas especiales.
Incluye: Limpieza y humectación del paramento a revestir. Revoque previo del paramento. Colocación de una regla horizontal al inicio del revestimiento de azulejo. Replanteo de las piezas en el paramento para el despiece de las mismas. Colocación de las piezas empleando llana de goma. Rejuntado con lechada de cemento. Limpieza del paramento.
Criterio de medición de proyecto: Superficie medida según documentación gráfica de Proyecto.
Criterio de medición de obra: Se medirá la superficie realmente ejecutada según especificaciones de Proyecto.

| Código | Ud | Descripción | Rendimiento | Precio | Importe |
|---|---|---|---|---|---|
| mt19aaa010a | m² | Mosaico de vidrio, serie lisa, varios colores, formado por teselas de 25x25x6 mm, montadas sobre piezas de malla de 299x299 mm. (material) | 1.000 | 15.23 | 15.23 |
| mt08aaa010a | m³ | Agua. (material) | 0.006 | 1.20 | 0.01 |
| mt01arg005a | t | Arena de cantera, para mortero preparado en obra. (material) | 0.044 | 16.65 | 0.73 |
| mt08cem000q | kg | Cemento gris en sacos. (material) | 13.500 | 0.21 | 2.84 |
| mt08adt010 | kg | Aditivo hidrófugo para impermeabilización de morteros u concretos. (material) | 0.270 | 0.96 | 0.26 |
| mt47pre010 | Ud | Material complementario para revestimiento de piscinas. (material) | 1.000 | 0.74 | 0.74 |
| mt09mcr021r | kg | Adhesivo cementoso mejorado, C2 TE, con deslizamiento reducido y tiempo abierto ampliado, color blanco. (material) | 4.000 | 0.52 | 2.08 |
| mt09mcr080a | kg | Mortero de juntas de resinas reactivas RG, para junta abierta entre 3 y 15 mm. (material) | 0.500 | 7.54 | 3.77 |
| mq06hor010 | h | Concretera mecánica. (maquinaria) | 0.021 | 1.24 | 0.03 |
| mo024 | h | Azulejero. (mano de obra) | 0.387 | 3.67 | 1.42 |
| mo062 | h | Ayudante de azulejero. (mano de obra) | 0.652 | 2.70 | 1.76 |
| % | % | Herramienta menor | 3 % | 28.87 | 0.87 |
|  |  | Costes directos |  |  | 29.74 |
