# Caja de registro de concreto masivo "in situ"

- Propiedad del archivo: CYPE INGENIEROS, S.A.
- Formato: FIEBDC-3/2002
- Ámbito geográfico: Guatemala
- Divisa: GTQ
- Costes indirectos: 3.00 %
- Gastos generales: 13.00 %
- Beneficio industrial: 6.00 %
- IVA: 12.00 %

## A Preparación del terreno

### AS Alcantarillado sanitario

#### ASA Caja de registros

**ASA011** Ud Caja de registro de concreto masivo "in situ".
Caja de interconexión enterrada, de concreto masivo "in situ" f'c=315 kg/cm² (4500 psi), clase de exposición F0 S2 P1 C0, tamaño máximo del agregado 19 mm (3/4"), consistencia blanda, de dimensiones interiores 40x40x50 cm, sobre solera de concreto masivo de 15 cm de espesor, formación de pendiente mínima del 2%, con el mismo tipo de concreto, cerrada superiormente con marco y tapa de fundición carga de rotura 125 kN. Incluso molde reutilizable de lámina metálica amortizable en 20 usos y colector de conexión de PVC, de tres entradas y una salida, con tapa de registro, para encuentros.
Criterio de valoración económica: El precio no incluye la excavación ni el relleno del trasdós.
Incluye: Replanteo. Fundido y compactación del concreto en formación de solera. Colocación del molde reutilizable. Fundido y compactación del concreto en formación de la caja de registro. Retirada del molde. Conexionado de los colectores a la caja de registro. Relleno de concreto para formación de pendientes. Colocación del colector de conexión de PVC en el fondo de la caja de registro. Colocación de la tapa y los accesorios. Comprobación de su correcto funcionamiento.
Criterio de medición de proyecto: Número de unidades previstas, según documentación gráfica de Proyecto.
Criterio de medición de obra: Se medirá el número de unidades realmente ejecutadas según especificaciones de Proyecto.

| Código | Ud | Descripción | Rendimiento | Precio | Importe |
|---|---|---|---|---|---|
| mt10hmf050Ipe | m³ | Concreto masivo f'c=310 kg/cm² (4500 psi), clase de exposición F0 S2 P1 C0, tamaño máximo del agregado 19 mm (3/4"), consistencia blanda, premezclado, según ACI 318. (material) | 0.218 | 1517.03 | 330.71 |
| mt11var130 | Ud | Colector de conexión de PVC, con tres entradas y una salida, con tapa de registro. (material) | 1.000 | 360.23 | 360.23 |
| mt08epr030a | Ud | Molde reutilizable para formación de caja de registros de sección cuadrada de 40x40x50 cm, de lámina metálica, incluso accesorios de montaje. (material) | 0.050 | 1453.59 | 72.68 |
| mt11tfa010a | Ud | Marco y tapa de fundición, 40x40 cm, para caja de registro registrable, carga de rotura 125 kN. (material) | 1.000 | 201.73 | 201.73 |
| au00auh040 |  | Vibrador de concreto, eléctrico. | 1.000 | 0.00 | 0.00 |
| mo020 | h | Mampostero. (mano de obra) | 1.137 | 59.07 | 67.16 |
| mo113 | h | Peón mampostero. (mano de obra) | 0.821 | 42.54 | 34.93 |
| % | % | Herramienta menor | 2 % | 1067.44 | 21.35 |
|  |  | Costes directos |  |  | 1088.79 |
