# Preparación del terreno

- Propiedad del archivo: CYPE INGENIEROS, S.A.
- Formato: FIEBDC-3/2002
- Ámbito geográfico: Guatemala
- Costes indirectos: 3.00 %
- Gastos generales: 13.00 %
- Beneficio industrial: 6.00 %
- IVA: 12.00 %

## A Preparación del terreno

### AS Alcantarillado sanitario

#### ASA Caja de registros

**ASA011** Ud Caja de registro con sumidero sifónico y desagüe directo lateral, de concreto masivo "in situ", de dimensiones interiores 50x50x50 cm, con marco y tapa de fundición, incluyendo la excavación mecánica y el relleno del trasdós.
Formación de caja de registro con sumidero sifónico y desagüe directo lateral enterrada, de concreto masivo "in situ" f'c=315 kg/cm² (4500 psi), clase de exposición F0 S2 P1 C0, tamaño máximo del agregado 19 mm (3/4"), consistencia blanda, de dimensiones interiores 50x50x50 cm, sobre solera de concreto masivo de 15 cm de espesor, formación de pendiente mínima del 2%, con el mismo tipo de concreto, cerrada superiormente con marco y tapa de fundición carga de rotura 125 kN. Incluso molde reutilizable de lámina metálica amortizable en 20 usos, sumidero sifónico prefabricado de concreto con salida horizontal de 90/110 mm y rejilla homologada de PVC, sobre solera de concreto, excavación mecánica y relleno del trasdós con material granular, conexiones de conducciones y remates. Totalmente montada, conexionada y probada.
Incluye: Replanteo de la caja de registro. Excavación con medios mecánicos. Eliminación de las tierras sueltas del fondo de la excavación. Fundido y compactación del concreto en formación de solera. Colocación del molde reutilizable. Fundido y compactación del concreto en formación de la caja de registro. Retirada del molde. Empalme y rejuntado de los colectores a la caja de registro. Relleno de concreto para formación de pendientes, colocación del sumidero sifónico en el dado de concreto y montaje de la rejilla de sumidero. Colocación de la tapa y los accesorios. Relleno del trasdós. Eliminación de restos, limpieza final y retirada de escombros. Carga de escombros sobre camión o contenedor.
Criterio de medición de proyecto: Número de unidades previstas, según documentación gráfica de Proyecto.
Criterio de medición de obra: Se medirá el número de unidades realmente ejecutadas según especificaciones de Proyecto.

| Código | Ud | Descripción | Rendimiento | Precio | Importe |
|---|---|---|---|---|---|
| mt10hmf050Ipe | m³ | Concreto masivo f'c=310 kg/cm² (4500 psi), clase de exposición F0 S2 P1 C0, tamaño máximo del agregado 19 mm (3/4"), consistencia blanda, premezclado, según ACI 318. (material) | 0.275 | 159.55 | 43.88 |
| mt08epr030b | Ud | Molde reutilizable para formación de caja de registros de sección cuadrada de 50x50x50 cm, de lámina metálica, incluso parte proporcional de accesorios de montaje. (material) | 0.050 | 183.54 | 9.18 |
| mt11tfa010b | Ud | Marco y tapa de fundición, 50x50 cm, para caja de registro registrable, carga de rotura 125 kN. (material) | 1.000 | 39.70 | 39.70 |
| mt11sup050b | Ud | Sumidero sifónico prefabricado de concreto, salida horizontal, con rejilla homologada de PVC, 250x250 mm y 90/110 mm de diámetro de salida. (material) | 1.000 | 15.52 | 15.52 |
| mt01arr010a | t | Grava de cantera, de 19 a 25 mm de diámetro. (material) | 0.419 | 6.69 | 2.80 |
| mq01ret020b | h | Retrocargadora sobre neumáticos, de 70 kW. (maquinaria) | 0.064 | 26.99 | 1.73 |
| au00auh040 |  | Vibrador de concreto, eléctrico. | 1.000 | 0.00 | 0.00 |
| mo020 | h | Mampostero. (mano de obra) | 1.250 | 3.67 | 4.59 |
| mo113 | h | Peón mampostero. (mano de obra) | 0.937 | 2.60 | 2.44 |
| % | % | Herramienta menor | 2 % | 119.84 | 2.40 |
|  |  | Costes directos |  |  | 122.24 |

| Código | Ud | Descripción | Precio |
|---|---|---|---|
| mo008 | h | Plomero. (mano de obra) | 3.80 |
| mo107 | h | Ayudante de plomero. (mano de obra) | 2.70 |
