# Preparación del terreno

- Propiedad del archivo: CYPE INGENIEROS, S.A.
- Formato: FIEBDC-3/2002
- Ámbito geográfico: Guatemala
- Costes indirectos: 3.00 %
- Gastos generales: 13.00 %
- Beneficio industrial: 6.00 %
- IVA: 12.00 %

## A Preparación del terreno

### AS Alcantarillado sanitario

#### ASA Caja de registros

**ASA011** Ud Caja sifonada, de concreto masivo "in situ", de dimensiones interiores 60x60x60 cm, con tapa prefabricada de concreto reforzado.
Formación de caja sifonada enterrada, de concreto masivo "in situ" f'c=315 kg/cm² (4500 psi), clase de exposición F0 S2 P1 C0, tamaño máximo del agregado 19 mm (3/4"), consistencia blanda, de dimensiones interiores 60x60x60 cm, sobre solera de concreto masivo de 15 cm de espesor, con sifón formado por un codo de 87°30' de PVC largo, cerrada superiormente con tapa prefabricada de concreto reforzado con cierre hermético al paso de los olores mefíticos. Incluso molde reutilizable de lámina metálica amortizable en 20 usos, conexiones de conducciones y remates. Totalmente montada, conexionada y probada sin incluir la excavación ni el relleno del trasdós.
Incluye: Replanteo de la caja de registro. Eliminación de las tierras sueltas del fondo de la excavación. Fundido y compactación del concreto en formación de solera. Colocación del molde reutilizable. Fundido y compactación del concreto en formación de la caja de registro. Retirada del molde. Empalme y rejuntado de los colectores a la caja de registro. Colocación del codo de PVC. Colocación de la tapa y los accesorios. Eliminación de restos, limpieza final y retirada de escombros. Carga de escombros sobre camión o contenedor.
Criterio de medición de proyecto: Número de unidades previstas, según documentación gráfica de Proyecto.
Criterio de medición de obra: Se medirá el número de unidades realmente ejecutadas según especificaciones de Proyecto.

| Código | Ud | Descripción | Rendimiento | Precio | Importe |
|---|---|---|---|---|---|
| mt10hmf050Ipe | m³ | Concreto masivo f'c=310 kg/cm² (4500 psi), clase de exposición F0 S2 P1 C0, tamaño máximo del agregado 19 mm (3/4"), consistencia blanda, premezclado, según ACI 318. (material) | 0.329 | 159.55 | 52.49 |
| mt11ppl030a | Ud | Codo 87°30' de PVC liso, D=125 mm. (material) | 1.000 | 7.01 | 7.01 |
| mt08epr030c | Ud | Molde reutilizable para formación de caja de registros de sección cuadrada de 60x60x60 cm, de lámina metálica, incluso parte proporcional de accesorios de montaje. (material) | 0.050 | 295.56 | 14.78 |
| mt11arf010b | Ud | Tapa de concreto reforzado prefabricada, 60x60x5 cm. (material) | 1.000 | 17.41 | 17.41 |
| au00auh040 |  | Vibrador de concreto, eléctrico. | 1.000 | 0.00 | 0.00 |
| mo020 | h | Mampostero. (mano de obra) | 1.442 | 3.67 | 5.29 |
| mo113 | h | Peón mampostero. (mano de obra) | 1.034 | 2.60 | 2.69 |
| % | % | Herramienta menor | 2 % | 99.67 | 1.99 |
|  |  | Costes directos |  |  | 101.66 |

| Código | Ud | Descripción | Precio |
|---|---|---|---|
| mo008 | h | Plomero. (mano de obra) | 3.80 |
| mo107 | h | Ayudante de plomero. (mano de obra) | 2.70 |
