# Fachada simple, de lámina perfilada de acero

- Propiedad del archivo: CYPE INGENIEROS, S.A.
- Formato: FIEBDC-3/2002
- Ámbito geográfico: Guatemala
- Divisa: GTQ
- Costes indirectos: 3.00 %
- Gastos generales: 13.00 %
- Beneficio industrial: 6.00 %
- IVA: 12.00 %

## F Fachadas y particiones

### FL Fachadas ligeras

#### FLA Metálicas

**FLA010** m² Fachada simple, de lámina perfilada de acero.
Fachada simple, de lámina perfilada de acero galvanizado prelacado, de 0,75 mm de espesor, con nervios de entre 20 y 25 mm de altura de cresta, a una separación de entre 280 y 290 mm, colocada en posición vertical con un traslape de la chapa superior de 70 mm y un traslape lateral de un trapecio y fijada mecánicamente a una estructura portante o auxiliar. Incluso accesorios de fijación de las láminas y cinta flexible de butilo, adhesiva por ambas caras, para el sellado de estanqueidad de los solapes entre láminas perfiladas.
Incluye: Replanteo de las chapas. Corte, preparación y colocación de las láminas. Sellado de juntas. Fijación mecánica de las láminas.
Criterio de medición de proyecto: Superficie medida según documentación gráfica de Proyecto, sin duplicar esquinas ni encuentros, deduciendo los huecos de superficie mayor de 3 m².
Criterio de medición de obra: Se medirá la superficie realmente ejecutada según especificaciones de Proyecto, sin duplicar esquinas ni encuentros, deduciendo los huecos de superficie mayor de 3 m².
Criterio de valoración económica: El precio no incluye la estructura soporte ni la resolución de puntos singulares.

| Código | Ud | Descripción | Rendimiento | Precio | Importe |
|---|---|---|---|---|---|
| mt13ccp100o | m² | Lámina perfilada de acero galvanizado prelacado, de 0,75 mm de espesor, con nervios de entre 20 y 25 mm de altura de cresta, a una separación de entre 280 y 290 mm e inercia entre 4 y 5 cm4. (material) | 1.030 | 66.67 | 68.67 |
| mt13ccg130b | Ud | Tornillo autorroscante de 5,5x50 mm de acero inoxidable, con arandela de EPDM de 16 mm de diámetro. (material) | 3.050 | 4.15 | 12.66 |
| mt13ccg130a | Ud | Tornillo autorroscante de 4,8x22 mm de acero inoxidable, con arandela de EPDM de 16 mm de diámetro. (material) | 0.480 | 2.74 | 1.32 |
| mt13dcp020b | m | Cinta flexible de butilo, adhesiva por ambas caras, para el sellado de estanqueidad de los solapes entre láminas perfiladas. (material) | 1.010 | 18.83 | 19.02 |
| op00ciz010 |  | Cizalla. | 1.000 | 0.00 | 0.00 |
| op00roe010 |  | Roedora. | 1.000 | 0.00 | 0.00 |
| op00ato010 |  | Atornillador. | 1.000 | 0.00 | 0.00 |
| op00tal010 |  | Taladro. | 1.000 | 0.00 | 0.00 |
| mo051 | h | Montador de cerramientos industriales. (mano de obra) | 0.345 | 46.16 | 15.93 |
| mo098 | h | Ayudante de montador de cerramientos industriales. (mano de obra) | 0.345 | 33.52 | 11.56 |
| % | % | Herramienta menor | 2 % | 129.16 | 2.58 |
|  |  | Costes directos |  |  | 131.74 |
