# Yee 45° para línea frigorífica de líquido y de gas

- Propiedad del archivo: CYPE INGENIEROS, S.A.
- Formato: FIEBDC-3/2002
- Ámbito geográfico: Guatemala
- Divisa: GTQ
- Costes indirectos: 3.00 %
- Gastos generales: 13.00 %
- Beneficio industrial: 6.00 %
- IVA: 12.00 %

## I Instalaciones

### IB Sistemas de climatización

#### IBW Sistema VRF (Mitsubishi Heavy Industries)

**IBW360** Ud Yee 45° para línea frigorífica de líquido y de gas.
Yee 45° de línea frigorífica formada por conjunto de dos juntas, una para la línea de líquido y otra para la línea de gas, sistema aire-aire multi-split con caudal variable de refrigerante, modelo KIT-BMDIS22-1 "MITSUBISHI HEAVY INDUSTRIES", con una capacidad máxima de unidades interiores conectadas aguas abajo cuya suma de índices de capacidad sea inferior a 180.
Incluye: Conexionado.
Criterio de medición de proyecto: Número de unidades previstas, según documentación gráfica de Proyecto.
Criterio de medición de obra: Se medirá el número de unidades realmente ejecutadas según especificaciones de Proyecto.

| Código | Ud | Descripción | Rendimiento | Precio | Importe |
|---|---|---|---|---|---|
| mt42mhi530a | Ud | Conjunto de dos juntas, una para la línea de líquido y otra para la línea de gas, sistema aire-aire multi-split con caudal variable de refrigerante, modelo KIT-BMDIS22-1 "MITSUBISHI HEAVY INDUSTRIES", con una capacidad máxima de unidades interiores conectadas aguas abajo cuya suma de índices de capacidad sea inferior a 180. (material) | 1.000 | 1542.37 | 1542.37 |
| mo005 | h | Instalador de climatización. (mano de obra) | 0.058 | 60.70 | 3.52 |
| mo104 | h | Ayudante instalador de climatización. (mano de obra) | 0.058 | 44.07 | 2.56 |
| % | % | Herramienta menor | 2 % | 1548.45 | 30.97 |
|  |  | Costes directos |  |  | 1579.42 |
