# Yee 45° de línea frigorífica formada por tres juntas

- Propiedad del archivo: CYPE INGENIEROS, S.A.
- Formato: FIEBDC-3/2002
- Ámbito geográfico: Guatemala
- Costes indirectos: 3.00 %
- Gastos generales: 13.00 %
- Beneficio industrial: 6.00 %
- IVA: 12.00 %

## I Instalaciones

### IB Sistemas de climatización

#### IBW Sistema VRF (Mitsubishi Heavy Industries)

**IBW361** Ud Yee 45° de línea frigorífica formada por tres juntas, una para la línea de líquido, otra para la línea de descarga de gas y otra para la línea de succión de gas, modelo KIT-BMDIS-180-1R "MITSUBISHI HEAVY INDUSTRIES".
Suministro e instalación de yee 45° de línea frigorífica formada por tres juntas, una para la línea de líquido, otra para la línea de descarga de gas y otra para la línea de succión de gas, modelo KIT-BMDIS-180-1R "MITSUBISHI HEAVY INDUSTRIES". Totalmente montada y conexionada.
Incluye: Conexionado.
Criterio de medición de proyecto: Número de unidades previstas, según documentación gráfica de Proyecto.
Criterio de medición de obra: Se medirá el número de unidades realmente ejecutadas según especificaciones de Proyecto.

| Código | Ud | Descripción | Rendimiento | Precio | Importe |
|---|---|---|---|---|---|
| mt42mhi535b | Ud | Conjunto de tres juntas, una para la línea de líquido, otra para la línea de descarga de gas y otra para la línea de succión de gas, sistema aire-aire multi-split con caudal variable de refrigerante, modelo KIT-BMDIS-180-1R "MITSUBISHI HEAVY INDUSTRIES", con una capacidad máxima de unidades interiores conectadas aguas abajo cuya suma de índices de capacidad sea igual o superior a 180 e inferior a 370. (material) | 1.000 | 235.24 | 235.24 |
| mo005 | h | Instalador de climatización. (mano de obra) | 0.058 | 3.80 | 0.22 |
| mo104 | h | Ayudante instalador de climatización. (mano de obra) | 0.058 | 2.70 | 0.16 |
| % | % | Herramienta menor | 2 % | 235.62 | 4.71 |
|  |  | Costes directos |  |  | 240.33 |
