# Luminaria. Instalación en superficie

- Propiedad del archivo: CYPE INGENIEROS, S.A.
- Formato: FIEBDC-3/2002
- Ámbito geográfico: Guatemala
- Divisa: GTQ
- Costes indirectos: 3.00 %
- Gastos generales: 13.00 %
- Beneficio industrial: 6.00 %
- IVA: 12.00 %

## I Instalaciones

### II Iluminación

#### III Interior

**III140** Ud Luminaria. Instalación en superficie.
Luminaria rectangular de techo de luz suave, de 1250x597x132 mm, para 4 lámparas fluorescentes T5 de 54 W; cuerpo de luminaria de lámina de acero acabado termoesmaltado de color blanco; óptica formada por marco de aluminio extruido acabado termoesmaltado de color blanco y difusor opal de polimetilmetacrilato (PMMA) termoconformado; balasto electrónico; protección IP20 y aislamiento clase F. Instalación en superficie. Incluso lámparas.
Incluye: Replanteo. Montaje, conexionado y comprobación de su correcto funcionamiento.
Criterio de medición de proyecto: Número de unidades previstas, según documentación gráfica de Proyecto.
Criterio de medición de obra: Se medirá el número de unidades realmente ejecutadas según especificaciones de Proyecto.

| Código | Ud | Descripción | Rendimiento | Precio | Importe |
|---|---|---|---|---|---|
| mt34ode200nb | Ud | Luminaria rectangular de techo de luz suave, de 1250x597x132 mm, para 4 lámparas fluorescentes T5 de 54 W; cuerpo de luminaria de lámina de acero acabado termoesmaltado de color blanco; óptica formada por marco de aluminio extruido acabado termoesmaltado de color blanco y difusor opal de polimetilmetacrilato (PMMA) termoconformado; balasto electrónico; protección IP20 y aislamiento clase F. (material) | 1.000 | 3503.86 | 3503.86 |
| mt34tuf010g | Ud | Tubo fluorescente T5 de 54 W. (material) | 4.000 | 79.26 | 317.04 |
| mo003 | h | Electricista. (mano de obra) | 0.175 | 58.03 | 10.16 |
| mo102 | h | Ayudante de electricista. (mano de obra) | 0.175 | 42.14 | 7.37 |
| % | % | Herramienta menor | 2 % | 3838.43 | 76.77 |
|  |  | Costes directos |  |  | 3915.20 |
