# Luminaria para garaje

- Propiedad del archivo: CYPE INGENIEROS, S.A.
- Formato: FIEBDC-3/2002
- Ámbito geográfico: Guatemala
- Divisa: GTQ
- Costes indirectos: 3.00 %
- Gastos generales: 13.00 %
- Beneficio industrial: 6.00 %
- IVA: 12.00 %

## I Instalaciones

### II Iluminación

#### III Interior

**III010** Ud Luminaria para garaje.
Luminaria, de 1276x170x100 mm, para 2 lámparas fluorescentes TL de 36 W, con cuerpo de poliéster reforzado con fibra de vidrio; reflector interior de lámina de acero, acabado termoesmaltado, de color blanco; difusor de metacrilato; balasto magnético; protección IP65 y rendimiento mayor del 65%. Instalación en la superficie del techo en garaje. Incluso lámparas.
Incluye: Replanteo. Montaje, conexionado y comprobación de su correcto funcionamiento.
Criterio de medición de proyecto: Número de unidades previstas, según documentación gráfica de Proyecto.
Criterio de medición de obra: Se medirá el número de unidades realmente ejecutadas según especificaciones de Proyecto.

| Código | Ud | Descripción | Rendimiento | Precio | Importe |
|---|---|---|---|---|---|
| mt34ode100eee | Ud | Luminaria, de 1276x170x100 mm, para 2 lámparas fluorescentes TL de 36 W, con cuerpo de poliéster reforzado con fibra de vidrio; reflector interior de lámina de acero, acabado termoesmaltado, de color blanco; difusor de metacrilato; balasto magnético; protección IP65 y rendimiento mayor del 65%. (material) | 1.000 | 303.51 | 303.51 |
| mt34tuf010l | Ud | Tubo fluorescente TL de 36 W. (material) | 2.000 | 92.02 | 184.04 |
| mo003 | h | Electricista. (mano de obra) | 0.350 | 58.03 | 20.31 |
| mo102 | h | Ayudante de electricista. (mano de obra) | 0.350 | 42.14 | 14.75 |
| % | % | Herramienta menor | 2 % | 522.61 | 10.45 |
|  |  | Costes directos |  |  | 533.06 |
