# Sistema de protección pasiva contra incendios de viga de acero HEA 100

- Propiedad del archivo: CYPE INGENIEROS, S.A.
- Formato: FIEBDC-3/2002
- Ámbito geográfico: Guatemala
- Divisa: GTQ
- Costes indirectos: 3.00 %
- Gastos generales: 13.00 %
- Beneficio industrial: 6.00 %
- IVA: 12.00 %

## I Instalaciones

### IO Contra incendios

#### IOJ Protección pasiva contra incendios

**IOJ020** m Sistema de protección pasiva contra incendios de viga de acero HEA 100, protegida en 3 caras y con una resistencia al fuego de 30 minutos, mediante recubrimiento con placas de yeso laminado incombustibles, fijadas con clips y perfiles metálicos. Incluso fijaciones, tornillería y pasta y cinta para el tratamiento de juntas.
Sistema de protección pasiva contra incendios de viga de acero HEA 100, protegida en 3 caras y con una resistencia al fuego de 30 minutos, mediante recubrimiento con placas de yeso laminado incombustibles, fijadas con clips y perfiles metálicos. Incluso fijaciones, tornillería y pasta y cinta para el tratamiento de juntas.
Incluye: Replanteo. Colocación de los perfiles angulares mediante fijaciones. Instalación de clips. Colocación a presión de las maestras contra los clips. Atornillado de las placas a los perfiles angulares y a las maestras. Tratamiento de juntas. Plastecido superficial.
Criterio de medición de proyecto: Longitud medida según documentación gráfica de Proyecto.
Criterio de medición de obra: Se medirá la longitud realmente ejecutada según especificaciones de Proyecto.

| Código | Ud | Descripción | Rendimiento | Precio | Importe |
|---|---|---|---|---|---|
| mt12psg200e | m | Perfil angular 30x30x0,7 mm, de acero galvanizado. (material) | 2.000 | 6.91 | 13.82 |
| mt12psg082 | Ud | Fijación para concreto. (material) | 3.200 | 1.82 | 5.82 |
| mt12psg050c | m | Maestra 60/27 de lámina de acero galvanizado, de ancho 60 mm. (material) | 2.000 | 12.47 | 24.94 |
| mt12pmk011a | Ud | Clip de protección de 72x48x41 mm. (material) | 3.200 | 11.34 | 36.29 |
| mt12psg010l | m² | Placa de yeso laminado reforzada con tejido de fibra GM-F / 1200 / longitud / 15 / con los bordes longitudinales afinados, revestido en cara y dorso por tejido de fibra de vidrio no combustible. (material) | 0.475 | 176.79 | 83.98 |
| mt12psg010o | m² | Placa de yeso laminado reforzada con tejido de fibra GM-F / 1200 / longitud / 25 / con los bordes longitudinales afinados, revestido en cara y dorso por tejido de fibra de vidrio no combustible. (material) | 0.292 | 251.37 | 73.40 |
| mt12psg081b | Ud | Tornillo autoperforante 3,5x25 mm. (material) | 30.000 | 0.08 | 2.40 |
| mt12psg030a | kg | Pasta para juntas. (material) | 2.550 | 10.95 | 27.92 |
| mt12psg040 | m | Cinta de juntas. (material) | 2.000 | 0.29 | 0.58 |
| mo053 | h | Montador de prefabricados interiores. (mano de obra) | 0.174 | 42.94 | 7.47 |
| mo100 | h | Ayudante de montador de prefabricados interiores. (mano de obra) | 0.174 | 31.00 | 5.39 |
| % | % | Herramienta menor | 2 % | 282.01 | 5.64 |
|  |  | Costes directos |  |  | 287.65 |
