# Sistema de protección pasiva contra incendios de viga de acero HEA 100

- Propiedad del archivo: CYPE INGENIEROS, S.A.
- Formato: FIEBDC-3/2002
- Ámbito geográfico: Guatemala
- Divisa: GTQ
- Costes indirectos: 3.00 %
- Gastos generales: 13.00 %
- Beneficio industrial: 6.00 %
- IVA: 12.00 %

## I Instalaciones

### IO Contra incendios

#### IOJ Protección pasiva contra incendios

**IOJ021** m Sistema de protección pasiva contra incendios de viga de acero HEA 100, protegida en 3 caras y con una resistencia al fuego de 30 minutos, sistema K252.es "KNAUF", mediante recubrimiento con placas de yeso laminado Fireboard GM-F, fijadas con clips y perfiles metálicos. Incluso fijaciones, tornillería y pasta y cinta para el tratamiento de juntas.
Sistema de protección pasiva contra incendios de viga de acero HEA 100, protegida en 3 caras y con una resistencia al fuego de 30 minutos, sistema K252.es "KNAUF", mediante recubrimiento con placas de yeso laminado Fireboard GM-F, fijadas con clips y perfiles metálicos. Incluso fijaciones, tornillería y pasta y cinta para el tratamiento de juntas.
Incluye: Replanteo. Colocación de los perfiles angulares mediante fijaciones. Instalación de clips. Colocación a presión de las maestras contra los clips. Atornillado de las placas a los perfiles angulares y a las maestras. Tratamiento de juntas. Plastecido superficial.
Criterio de medición de proyecto: Longitud medida según documentación gráfica de Proyecto.
Criterio de medición de obra: Se medirá la longitud realmente ejecutada según especificaciones de Proyecto.

| Código | Ud | Descripción | Rendimiento | Precio | Importe |
|---|---|---|---|---|---|
| mt12psg200e | m | Perfil angular 30x30x0,7 mm, de acero galvanizado. (material) | 2.000 | 6.91 | 13.82 |
| mt12ptk030 | Ud | Fijación "KNAUF" para concreto. (material) | 3.200 | 3.32 | 10.62 |
| mt12pfk011a | m | Maestra 60/27 "KNAUF" de lámina de acero galvanizado. (material) | 2.000 | 10.69 | 21.38 |
| mt12pmk011b | Ud | Clip de protección Fireboard "KNAUF" de 72x48x41 mm. (material) | 3.200 | 11.69 | 37.41 |
| mt12pmk010a | m² | Placa de yeso laminado reforzada con tejido de fibra GM-F / 1200 / 2600 / 15 / con los bordes longitudinales cuadrados, especial Fireboard GM-F "KNAUF" con alma de yeso y caras revestidas con una lámina de fibra de vidrio; Euroclase A1 de reacción al fuego. (material) | 0.475 | 135.26 | 64.25 |
| mt12pmk010c | m² | Placa de yeso laminado reforzada con tejido de fibra GM-F / 1200 / 2600 / 25 / con los bordes longitudinales cuadrados, especial Fireboard GM-F "KNAUF" con alma de yeso y caras revestidas con una lámina de fibra de vidrio; Euroclase A1 de reacción al fuego. (material) | 0.292 | 192.25 | 56.14 |
| mt12ptk010cc | Ud | Tornillo autoperforante TN "KNAUF" 3,5x25. (material) | 30.000 | 0.06 | 1.80 |
| mt12pmk012a | kg | Pasta de juntas Fireboard Spachtel "KNAUF", de fraguado normal (45 minutos), rango de temperatura de trabajo de 10 a 35°C, Euroclase A1 de reacción al fuego, para aplicación manual con cinta de juntas. (material) | 2.550 | 8.50 | 21.68 |
| mt12pmk013 | m | Cinta de juntas Fireboard "KNAUF". (material) | 2.000 | 0.40 | 0.80 |
| mo053 | h | Montador de prefabricados interiores. (mano de obra) | 0.174 | 42.94 | 7.47 |
| mo100 | h | Ayudante de montador de prefabricados interiores. (mano de obra) | 0.174 | 31.00 | 5.39 |
| % | % | Herramienta menor | 2 % | 240.76 | 4.82 |
|  |  | Costes directos |  |  | 245.58 |
