# Sistema de protección pasiva contra incendios de conducto metálico vertical de sección rectangular para garantizar la resistencia al fuego EI 15

- Propiedad del archivo: CYPE INGENIEROS, S.A.
- Formato: FIEBDC-3/2002
- Ámbito geográfico: Guatemala
- Divisa: GTQ
- Costes indirectos: 3.00 %
- Gastos generales: 13.00 %
- Beneficio industrial: 6.00 %
- IVA: 12.00 %

## I Instalaciones

### IO Contra incendios

#### IOJ Protección pasiva contra incendios

**IOJ030** m² Sistema de protección pasiva contra incendios de conducto metálico vertical de sección rectangular para garantizar la resistencia al fuego EI 15, mediante el recubrimiento con paneles de lana mineral, de 40 mm de espesor, conductividad térmica 0,031 W/(mK). Incluso pernos de anclaje de anclaje de anclaje electrosoldados para la fijación de los paneles a la superficie metálica, tornillos helicoidales de acero inoxidable de 80 mm de longitud, para la unión de juntas longitudinales entre paneles aislantes, pasta intumescente en base acuosa para el sellado ignífugo de paso de conductos metálicos entre sectores de incendio, adhesivo incombustible e inorgánico, a base de silicato de sodio alcalino, para el sellado ignífugo del encuentro entre la lana mineral y el paramento, y perfil en L, de acero galvanizado, de 30 mm para el refuerzo del encuentro entre la lana mineral y el paramento.
Sistema de protección pasiva contra incendios de conducto metálico vertical de sección rectangular para garantizar la resistencia al fuego EI 15, mediante el recubrimiento con paneles de lana mineral, de 40 mm de espesor, conductividad térmica 0,031 W/(mK). Incluso pernos de anclaje de anclaje de anclaje electrosoldados para la fijación de los paneles a la superficie metálica, tornillos helicoidales de acero inoxidable de 80 mm de longitud, para la unión de juntas longitudinales entre paneles aislantes, pasta intumescente en base acuosa para el sellado ignífugo de paso de conductos metálicos entre sectores de incendio, adhesivo incombustible e inorgánico, a base de silicato de sodio alcalino, para el sellado ignífugo del encuentro entre la lana mineral y el paramento, y perfil en L, de acero galvanizado, de 30 mm para el refuerzo del encuentro entre la lana mineral y el paramento.
Incluye: Corte y ajuste de los paneles. Fijación de los paneles a la superficie metálica. Resolución de juntas longitudinales entre paneles aislantes. Sellado de paso de conductos metálicos entre sectores de incendio. Sellado del encuentro entre la lana mineral y el paramento. Colocación de los perfiles de refuerzo.
Criterio de medición de proyecto: Superficie medida según documentación gráfica de Proyecto.
Criterio de medición de obra: Se medirá la superficie realmente ejecutada según especificaciones de Proyecto.

| Código | Ud | Descripción | Rendimiento | Precio | Importe |
|---|---|---|---|---|---|
| mt42coi120cb | m² | Panel de lana mineral, de 40 mm de espesor, conductividad térmica 0,031 W/(mK), Euroclase A1 de reacción al fuego, para la protección contra incendios de conductos metálicos rectangulares. (material) | 1.100 | 292.06 | 321.27 |
| mt12psg160d | m | Perfil en L, de acero galvanizado, de 30 mm. (material) | 0.670 | 8.01 | 5.37 |
| mt42coi036a | Ud | Cartucho de pasta intumescente en base acuosa, color blanco, con pH neutro y sin disolventes, para sellado ignífugo de paso de conductos metálicos entre sectores de incendio. (material) | 0.020 | 338.09 | 6.76 |
| mt42coi035a | kg | Adhesivo incombustible e inorgánico, a base de silicato de sodio alcalino, de fraguado lento, para sellado ignífugo del encuentro entre la lana mineral y el paramento. (material) | 0.050 | 84.06 | 4.20 |
| mt42coi037a | Ud | Pernos de anclaje de anclaje electrosoldables de 40 mm de longitud, para fijación del panel a la superficie metálica. (material) | 18.000 | 1.64 | 29.52 |
| mt42coi038b | Ud | Tornillo helicoidal de acero inoxidable de 80 mm de longitud, para la unión de juntas longitudinales entre paneles aislantes. (material) | 4.000 | 2.19 | 8.76 |
| mo054 | h | Montador de aislamientos. (mano de obra) | 0.468 | 42.94 | 20.10 |
| mo101 | h | Ayudante de montador de aislamientos. (mano de obra) | 0.468 | 31.00 | 14.51 |
| % | % | Herramienta menor | 2 % | 410.49 | 8.21 |
|  |  | Costes directos |  |  | 418.70 |
