# Franja corta fuegos inclinada

- Propiedad del archivo: CYPE INGENIEROS, S.A.
- Formato: FIEBDC-3/2002
- Ámbito geográfico: Guatemala
- Divisa: GTQ
- Costes indirectos: 3.00 %
- Gastos generales: 13.00 %
- Beneficio industrial: 6.00 %
- IVA: 12.00 %

## I Instalaciones

### IO Contra incendios

#### IOJ Protección pasiva contra incendios

**IOJ044** m² Franja corta fuegos inclinada, de 1 m en proyección horizontal, con una resistencia al fuego EI 90, para edificio de uso industrial, fijada mecánicamente a la medianera con subestructura soporte, sistema "PLACO", compuesta por 3 placas de yeso laminado DF / - 1200 / 3000 / 15 / con los bordes longitudinales afinados, Placoflam PPF 15 "PLACO", formada por un alma de yeso de origen natural embutida e íntimamente ligada a dos láminas de cartón fuerte, reforzada por la inclusión en la masa de fibra de vidrio de hilo corto no tejido para mejorar su cohesión a temperaturas altas, fijadas a la subestructura soporte compuesta por canales y montantes, formando escuadras separadas 750 mm entre sí, suspensiones y perfiles separados 400 mm entre sí. Incluso tornillos para la fijación de las placas, y pasta y cinta para el tratamiento de juntas.
Franja corta fuegos inclinada, de 1 m en proyección horizontal, con una resistencia al fuego EI 90, para edificio de uso industrial, fijada mecánicamente a la medianera con subestructura soporte, sistema "PLACO", compuesta por 3 placas de yeso laminado DF / - 1200 / 3000 / 15 / con los bordes longitudinales afinados, Placoflam PPF 15 "PLACO", formada por un alma de yeso de origen natural embutida e íntimamente ligada a dos láminas de cartón fuerte, reforzada por la inclusión en la masa de fibra de vidrio de hilo corto no tejido para mejorar su cohesión a temperaturas altas, fijadas a la subestructura soporte compuesta por canales y montantes, formando escuadras separadas 750 mm entre sí, suspensiones y perfiles separados 400 mm entre sí. Incluso tornillos para la fijación de las placas, y pasta y cinta para el tratamiento de juntas.
Incluye: Replanteo. Formación de las escuadras con canales y montantes. Colocación y fijación de las escuadras. Instalación de suspensiones. Colocación a presión de los perfiles contra las suspensiones. Preparación y corte de las placas. Atornillado de las placas a los perfiles. Tratamiento de juntas.
Criterio de medición de proyecto: Superficie medida según documentación gráfica de Proyecto.
Criterio de medición de obra: Se medirá la superficie realmente ejecutada según especificaciones de Proyecto.

| Código | Ud | Descripción | Rendimiento | Precio | Importe |
|---|---|---|---|---|---|
| mt12plp070b | m | Canal de perfil metálico de acero galvanizado, R 48 "PLACO", fabricado mediante laminación en frío, de 3000 mm de longitud, 48x30 mm de sección y 0,55 mm de espesor. (material) | 3.670 | 13.03 | 47.82 |
| mt12plp060b | m | Montante de perfil metálico de acero galvanizado, M 48 "PLACO", fabricado mediante laminación en frío, de 3000 mm de longitud, 46,5x36 mm de sección y 0,6 mm de espesor. (material) | 1.570 | 16.42 | 25.78 |
| mt12qlt030a | Ud | Tornillo autoperforante rosca-chapa, TRPF 13 "PLACO", de 13 mm de longitud. (material) | 16.800 | 0.25 | 4.20 |
| mt12ple110 | Ud | Suspensión C "PLACO". (material) | 4.200 | 1.19 | 5.00 |
| mt12plp010 | m | Perfil metálico de acero galvanizado, F-530 "PLACO", fabricado mediante laminación en frío, de 3000 mm de longitud, 45x18 mm de sección y 0,6 mm de espesor, para la realización de trasdosados autoportantes y techos. (material) | 3.000 | 13.20 | 39.60 |
| mt12ple030 | Ud | Pieza de empalme F-530 "PLACO". (material) | 0.900 | 1.91 | 1.72 |
| mt12psg082 | Ud | Fijación para concreto. (material) | 0.800 | 1.82 | 1.46 |
| mt12plk010gfogd | m² | Placa de yeso laminado DF / - 1200 / 3000 / 15 / con los bordes longitudinales afinados, Placoflam PPF 15 "PLACO", formada por un alma de yeso de origen natural embutida e íntimamente ligada a dos láminas de cartón fuerte, reforzada por la inclusión en la masa de fibra de vidrio de hilo corto no tejido para mejorar su cohesión a temperaturas altas. (material) | 3.300 | 97.82 | 322.81 |
| mt12plt010a | Ud | Tornillo autorroscante TTPC 25 "PLACO", con cabeza de trompeta, de 25 mm de longitud, para instalación de placas de yeso laminado sobre perfiles de espesor inferior a 6 mm. (material) | 20.000 | 0.11 | 2.20 |
| mt12plt010d | Ud | Tornillo autorroscante TTPC 45 "PLACO", con cabeza de trompeta, de 45 mm de longitud, para instalación de placas de yeso laminado sobre perfiles de espesor inferior a 6 mm. (material) | 20.000 | 0.17 | 3.40 |
| mt12plt010f | Ud | Tornillo autorroscante TTPC 70 "PLACO", con cabeza de trompeta, de 70 mm de longitud, para instalación de placas de yeso laminado sobre perfiles de espesor inferior a 6 mm. (material) | 20.000 | 0.38 | 7.60 |
| mt12plm010a | kg | Pasta de secado en polvo SN "PLACO"; Euroclase A2-s1, d0 de reacción al fuego, rango de temperatura de trabajo de 5 a 30°C, para aplicación manual con cinta de juntas; para el tratamiento de las juntas de las placas de yeso laminado. (material) | 0.280 | 11.75 | 3.29 |
| mt12plj030 | m | Cinta autoadhesiva de malla de fibra de vidrio, "PLACO", para refuerzo de juntas. (material) | 0.900 | 5.97 | 5.37 |
| mo011 | h | Montador. (mano de obra) | 0.351 | 42.94 | 15.07 |
| mo080 | h | Ayudante de montador. (mano de obra) | 0.351 | 31.00 | 10.88 |
| mo053 | h | Montador de prefabricados interiores. (mano de obra) | 0.526 | 42.94 | 22.59 |
| mo100 | h | Ayudante de montador de prefabricados interiores. (mano de obra) | 0.526 | 31.00 | 16.31 |
| % | % | Herramienta menor | 2 % | 535.10 | 10.70 |
|  |  | Costes directos |  |  | 545.80 |
