# Extinguidor

- Propiedad del archivo: CYPE INGENIEROS, S.A.
- Formato: FIEBDC-3/2002
- Ámbito geográfico: Guatemala
- Divisa: GTQ
- Costes indirectos: 3.00 %
- Gastos generales: 13.00 %
- Beneficio industrial: 6.00 %
- IVA: 12.00 %

## I Instalaciones

### IO Contra incendios

#### IOX Extintores

**IOX010** Ud Extinguidor.
Extinguidor portátil de polvo químico ABC polivalente antibrasa, con presión incorporada, de eficacia 21A-144B-C, con 6 kg de agente extinguidor, con manómetro y manguera con boquilla difusora. Incluso soporte y accesorios de montaje.
Incluye: Replanteo. Colocación y fijación del soporte. Colocación del extinguidor.
Criterio de medición de proyecto: Número de unidades previstas, según documentación gráfica de Proyecto.
Criterio de medición de obra: Se medirá el número de unidades realmente colocadas según especificaciones de Proyecto.

| Código | Ud | Descripción | Rendimiento | Precio | Importe |
|---|---|---|---|---|---|
| mt41ixi010a | Ud | Extinguidor portátil de polvo químico ABC polivalente antibrasa, con presión incorporada, de eficacia 21A-144B-C, con 6 kg de agente extinguidor, con manómetro y manguera con boquilla difusora, con accesorios de montaje. (material) | 1.000 | 464.20 | 464.20 |
| mo113 | h | Peón mampostero. (mano de obra) | 0.117 | 40.66 | 4.76 |
| % | % | Herramienta menor | 2 % | 468.96 | 9.38 |
|  |  | Costes directos |  |  | 478.34 |
