# Puerta industrial apilable de apertura rápida

- Propiedad del archivo: CYPE INGENIEROS, S.A.
- Formato: FIEBDC-3/2002
- Ámbito geográfico: Guatemala
- Costes indirectos: 3.00 %
- Gastos generales: 13.00 %
- Beneficio industrial: 6.00 %
- IVA: 12.00 %

## L Carpintería, closets, vidrios y protecciones solares

### LP Puertas

#### LPP Industriales

**LPP020** m² Puerta industrial apilable de apertura rápida, de entre 4,5 y 5 m de altura máxima, formada por lona de PVC, marco y estructura de acero galvanizado, cuadro de maniobra, pulsador, fotocélula de seguridad y mecanismos, fijada mediante atornillado en concreto.
Suministro y montaje de puerta industrial apilable de apertura rápida, de entre 4,5 y 5 m de altura máxima, formada por lona de PVC, marco y estructura de acero galvanizado, cuadro de maniobra, pulsador, fotocélula de seguridad y mecanismos, fijada mediante atornillado en concreto. Incluso limpieza previa del soporte, conexionado eléctrico, puesta en marcha según instrucciones del fabricante, ajuste y fijación en obra. Totalmente montada y probada.
Incluye: Limpieza y preparación de la superficie soporte. Replanteo. Colocación y anclaje del marco con la estructura de acero. Montaje de la puerta. Instalación de los mecanismos. Conexionado eléctrico. Ajuste y fijación de la puerta. Puesta en marcha.
Criterio de medición de proyecto: Número de unidades previstas, según documentación gráfica de Proyecto.
Criterio de medición de obra: Se medirá el número de unidades realmente ejecutadas según especificaciones de Proyecto.

| Código | Ud | Descripción | Rendimiento | Precio | Importe |
|---|---|---|---|---|---|
| mt26pes020d | m² | Puerta industrial apilable de apertura rápida, de entre 4,5 y 5 m de altura máxima, formada por lona de PVC, marco y estructura de acero galvanizado, cuadro de maniobra, pulsador, fotocélula de seguridad y mecanismos. (material) | 1.000 | 185.37 | 185.37 |
| mo011 | h | Montador. (mano de obra) | 0.573 | 3.80 | 2.18 |
| mo080 | h | Ayudante de montador. (mano de obra) | 0.573 | 2.70 | 1.55 |
| % | % | Herramienta menor | 2 % | 189.10 | 3.78 |
|  |  | Costes directos |  |  | 192.88 |
