# Formación de impermeabilización interior de jardinera o cavidad donde se vaya a ubicar plantas

- Propiedad del archivo: CYPE INGENIEROS, S.A.
- Formato: FIEBDC-3/2002
- Ámbito geográfico: Guatemala
- Divisa: GTQ
- Costes indirectos: 3.00 %
- Gastos generales: 13.00 %
- Beneficio industrial: 6.00 %
- IVA: 12.00 %

## N Aislamientos e impermeabilizaciones

### NI Impermeabilizaciones

#### NID Jardineras

**NID010** m² Formación de impermeabilización interior de jardinera o cavidad donde se vaya a ubicar plantas, realizada mediante aplicación de dos manos de revestimiento continuo elástico impermeabilizante a base de poliuretano alifático, color blanco, de 1,2 mm de espesor mínimo. Incluso preparación de la superficie soporte con la aplicación de una mano de imprimación de resinas sintéticas, incolora y resolución de puntos singulares mediante geotextil no tejido de fibras de poliéster, de 90 g/m² de masa superficial fijado con masilla tixotrópica a base de poliuretano líquido, color gris.
Formación de impermeabilización interior de jardinera o cavidad donde se vaya a ubicar plantas, realizada mediante aplicación de dos manos de revestimiento continuo elástico impermeabilizante a base de poliuretano alifático, color blanco, de 1,2 mm de espesor mínimo. Incluso preparación de la superficie soporte con la aplicación de una mano de imprimación de resinas sintéticas, incolora y resolución de puntos singulares mediante geotextil no tejido de fibras de poliéster, de 90 g/m² de masa superficial fijado con masilla tixotrópica a base de poliuretano líquido, color gris.
Incluye: Limpieza y preparación de la superficie en la que ha de aplicarse la impermeabilización. Aplicación de la imprimación. Resolución de los puntos singulares. Aplicación del impermeabilizante.
Criterio de medición de proyecto: Superficie medida según documentación gráfica de Proyecto.
Criterio de medición de obra: Se medirá la superficie realmente ejecutada según especificaciones de Proyecto.

| Código | Ud | Descripción | Rendimiento | Precio | Importe |
|---|---|---|---|---|---|
| mt15rer010a | l | Imprimación de resinas sintéticas, incolora. (material) | 0.200 | 131.72 | 26.34 |
| mt15rer500a | m² | Geotextil no tejido de fibras de poliéster, de 90 g/m² de masa superficial. (material) | 0.050 | 116.72 | 5.84 |
| mt15rer140a | kg | Masilla tixotrópica a base de poliuretano líquido, color gris. (material) | 0.100 | 196.03 | 19.60 |
| mt15rer110a | kg | Revestimiento continuo elástico impermeabilizante a base de poliuretano alifático, color blanco. (material) | 1.300 | 130.95 | 170.24 |
| mo032 | h | Aplicador de productos impermeabilizantes. (mano de obra) | 0.184 | 43.50 | 8.00 |
| mo070 | h | Ayudante aplicador de productos impermeabilizantes. (mano de obra) | 0.184 | 32.07 | 5.90 |
| % | % | Herramienta menor | 2 % | 235.92 | 4.72 |
|  |  | Costes directos |  |  | 240.64 |
