# Sellado de junta de dilatación con banda elástica impermeable

- Propiedad del archivo: CYPE INGENIEROS, S.A.
- Formato: FIEBDC-3/2002
- Ámbito geográfico: Guatemala
- Divisa: GTQ
- Costes indirectos: 3.00 %
- Gastos generales: 13.00 %
- Beneficio industrial: 6.00 %
- IVA: 12.00 %

## N Aislamientos e impermeabilizaciones

### NI Impermeabilizaciones

#### NIJ Juntas

**NIJ050** m Sellado de junta de dilatación con banda elástica impermeable.
Sellado de junta de dilatación con banda elástica impermeable de elastómero termoplástico, color gris, de 150 mm de ancho y 1 mm de espesor, colocada con solapes, fijada al soporte mediante adhesivo de dos componentes a base de resina epoxi sin disolventes, (rendimiento: 1 kg/m), aplicado en dos capas, la primera capa antes de la colocación de la banda y la segunda capa después de la colocación de la banda, dejando libre la zona de la banda expuesta al movimiento.
Incluye: Preparación del soporte. Aplicación de la primera capa de adhesivo. Colocación de la banda. Aplicación de la segunda capa de adhesivo.
Criterio de medición de proyecto: Longitud medida según documentación gráfica de Proyecto.
Criterio de medición de obra: Se medirá la longitud realmente ejecutada según especificaciones de Proyecto.

| Código | Ud | Descripción | Rendimiento | Precio | Importe |
|---|---|---|---|---|---|
| mt09reh450a | kg | Adhesivo de dos componentes a base de resina epoxi sin disolventes, de endurecimiento sin retracción, impermeable al agua, con alta resistencia a los agentes químicos y a ciclos de congelamiento y deshielo y apto para estar en contacto con agua potable, para banda de sellado de juntas de movimiento. (material) | 1.000 | 81.05 | 81.05 |
| mt09reh455a | m | Banda elástica impermeable de elastómero termoplástico, color gris, de 150 mm de ancho y 1 mm de espesor, apta para estar en contacto con agua potable, para sellado de juntas de movimiento. (material) | 1.100 | 52.10 | 57.31 |
| op00pis010 |  | Pistola de aire caliente para soldadura de materiales termoplásticos. | 1.000 | 0.00 | 0.00 |
| mo032 | h | Aplicador de productos impermeabilizantes. (mano de obra) | 0.237 | 59.07 | 14.00 |
| mo070 | h | Ayudante aplicador de productos impermeabilizantes. (mano de obra) | 0.237 | 44.16 | 10.47 |
| % | % | Herramienta menor | 2 % | 162.83 | 3.26 |
|  |  | Costes directos |  |  | 166.09 |
