# Junta estructural en cubierta plana transitable

- Propiedad del archivo: CYPE INGENIEROS, S.A.
- Formato: FIEBDC-3/2002
- Ámbito geográfico: Guatemala
- Divisa: GTQ
- Costes indirectos: 3.00 %
- Gastos generales: 13.00 %
- Beneficio industrial: 6.00 %
- IVA: 12.00 %

## Q Cubiertas

### QA Planas

#### QAF Puntos singulares

**QAF012** m Junta estructural en cubierta plana transitable, ventilada, con solado fijo, tipo convencional. Impermeabilización: banda de refuerzo de membrana impermeabilizante preelaborada flexible de PVC-P, (fv), de 1,2 mm de espesor, con armaduría de velo de fibra de vidrio, y con resistencia a la intemperie, colocada suelta sobre la capa separadora, formando un fuelle sin adherir en la zona de la junta; fondo de juntas para sellado en cordones de polietileno expandido, de 20 mm de diámetro; y banda de terminación de membrana impermeabilizante preelaborada flexible de PVC-P, (fv), de 1,2 mm de espesor, con armaduría de velo de fibra de vidrio, y con resistencia a la intemperie fijada en solapes mediante soldadura térmica a la impermeabilización continua de la cubierta, formando un fuelle sin adherir en la zona de la junta, sobre el cordón de relleno.
Junta estructural en cubierta plana transitable, ventilada, con solado fijo, tipo convencional. Impermeabilización: banda de refuerzo de membrana impermeabilizante preelaborada flexible de PVC-P, (fv), de 1,2 mm de espesor, con armaduría de velo de fibra de vidrio, y con resistencia a la intemperie, colocada suelta sobre la capa separadora, formando un fuelle sin adherir en la zona de la junta; fondo de juntas para sellado en cordones de polietileno expandido, de 20 mm de diámetro; y banda de terminación de membrana impermeabilizante preelaborada flexible de PVC-P, (fv), de 1,2 mm de espesor, con armaduría de velo de fibra de vidrio, y con resistencia a la intemperie fijada en solapes mediante soldadura térmica a la impermeabilización continua de la cubierta, formando un fuelle sin adherir en la zona de la junta, sobre el cordón de relleno.
Incluye: Limpieza y preparación de la superficie. Colocación de la banda de refuerzo. Colocación del cordón de relleno en el interior de la junta. Colocación de la banda de terminación.
Criterio de medición de proyecto: Longitud medida en proyección horizontal, según documentación gráfica de Proyecto.
Criterio de medición de obra: Se medirá, en proyección horizontal, la longitud realmente ejecutada según especificaciones de Proyecto.

| Código | Ud | Descripción | Rendimiento | Precio | Importe |
|---|---|---|---|---|---|
| mt15dan010c | m² | Membrana impermeabilizante preelaborada flexible de PVC-P, (fv), de 1,2 mm de espesor, con armaduría de velo de fibra de vidrio, y con resistencia a la intemperie. (material) | 1.000 | 75.63 | 75.63 |
| mt15sja030bb | m | Fondo de juntas para sellado en cordones de polietileno expandido, de 20 mm de diámetro, para limitar la profundidad de la junta de dilatación. (material) | 1.050 | 1.95 | 2.05 |
| op00pis010 |  | Pistola de aire caliente para soldadura de materiales termoplásticos. | 1.000 | 0.00 | 0.00 |
| mo029 | h | Aplicador de membranas impermeabilizantes. (mano de obra) | 0.144 | 41.70 | 6.00 |
| mo067 | h | Ayudante aplicador de membranas impermeabilizantes. (mano de obra) | 0.144 | 31.00 | 4.46 |
| % | % | Herramienta menor | 2 % | 88.14 | 1.76 |
|  |  | Costes directos |  |  | 89.90 |
