# Encuentro de cubierta plana transitable

- Propiedad del archivo: CYPE INGENIEROS, S.A.
- Formato: FIEBDC-3/2002
- Ámbito geográfico: Guatemala
- Divisa: GTQ
- Costes indirectos: 3.00 %
- Gastos generales: 13.00 %
- Beneficio industrial: 6.00 %
- IVA: 12.00 %

## Q Cubiertas

### QA Planas

#### QAF Puntos singulares

**QAF032** Ud Encuentro de cubierta plana transitable, ventilada, con solado fijo, tipo convencional, con sumidero de PVC, de salida vertical, de 90 mm de diámetro, rejilla plana, fijado con soldadura termoplástica a la membrana impermeabilizante de PVC.
Encuentro de cubierta plana transitable, ventilada, con solado fijo, tipo convencional, con sumidero de PVC, de salida vertical, de 90 mm de diámetro, rejilla plana, fijado con soldadura termoplástica a la membrana impermeabilizante de PVC.
Incluye: Ejecución de rebaje del soporte alrededor del sumidero. Limpieza y preparación de la superficie. Colocación de la pieza de refuerzo. Colocación del sumidero.
Criterio de medición de proyecto: Número de unidades previstas, según documentación gráfica de Proyecto.
Criterio de medición de obra: Se medirá el número de unidades realmente ejecutadas según especificaciones de Proyecto.
Criterio de valoración económica: El precio no incluye la membrana impermeabilizante de PVC.

| Código | Ud | Descripción | Rendimiento | Precio | Importe |
|---|---|---|---|---|---|
| mt15dan100t | Ud | Sumidero de PVC, de salida vertical, de 90 mm de diámetro, rejilla plana. (material) | 1.000 | 121.53 | 121.53 |
| op00pis010 |  | Pistola de aire caliente para soldadura de materiales termoplásticos. | 1.000 | 0.00 | 0.00 |
| mo029 | h | Aplicador de membranas impermeabilizantes. (mano de obra) | 0.120 | 41.70 | 5.00 |
| mo067 | h | Ayudante aplicador de membranas impermeabilizantes. (mano de obra) | 0.120 | 31.00 | 3.72 |
| mo008 | h | Plomero. (mano de obra) | 0.371 | 42.94 | 15.93 |
| % | % | Herramienta menor | 2 % | 146.18 | 2.92 |
|  |  | Costes directos |  |  | 149.10 |
