# Encuentro de cubierta plana transitable

- Propiedad del archivo: CYPE INGENIEROS, S.A.
- Formato: FIEBDC-3/2002
- Ámbito geográfico: Guatemala
- Divisa: GTQ
- Costes indirectos: 3.00 %
- Gastos generales: 13.00 %
- Beneficio industrial: 6.00 %
- IVA: 12.00 %

## Q Cubiertas

### QA Planas

#### QAF Puntos singulares

**QAF037** Ud Encuentro de cubierta plana transitable, no ventilada, con solado fijo, tipo convencional con canaleta de drenaje con membrana de poliolefinas con unión termosellada, de salida horizontal, de 70 mm de altura y 6250 mm de longitud, fijada a la superficie soporte con adhesivo cementoso mejorado, deformable y tixotrópico, tipo C2 TE S1, color gris, con deslizamiento reducido y tiempo abierto ampliado, preparada para recibir la impermeabilización. Incluso piezas especiales y elementos de fijación.
Encuentro de cubierta plana transitable, no ventilada, con solado fijo, tipo convencional con canaleta de drenaje con membrana de poliolefinas con unión termosellada, de salida horizontal, de 70 mm de altura y 6250 mm de longitud, fijada a la superficie soporte con adhesivo cementoso mejorado, deformable y tixotrópico, tipo C2 TE S1, color gris, con deslizamiento reducido y tiempo abierto ampliado, preparada para recibir la impermeabilización. Incluso piezas especiales y elementos de fijación.
Incluye: Limpieza y preparación de la superficie soporte. Montaje y fijación.
Criterio de medición de proyecto: Número de unidades previstas, según documentación gráfica de Proyecto.
Criterio de medición de obra: Se medirá el número de unidades realmente ejecutadas según especificaciones de Proyecto.
Criterio de valoración económica: El precio no incluye la impermeabilización.

| Código | Ud | Descripción | Rendimiento | Precio | Importe |
|---|---|---|---|---|---|
| mt09mcm060a | kg | Adhesivo cementoso mejorado, deformable y tixotrópico, tipo C2 TE S1, color gris, con deslizamiento reducido y tiempo abierto ampliado, compuesto de cemento, agregados de granulometría fina, resinas sintéticas y aditivos especiales, de endurecimiento sin retracción. (material) | 1.350 | 6.09 | 8.22 |
| mt15rev360a | Ud | Canaleta de drenaje de ABS con pendiente en su interior, de 70 mm de altura y 1500 mm de longitud, con soporte para revestimiento de acero inoxidable, membrana impermeabilizante flexible tipo EVAC de 200 mm de ancho, con unión termosellada a los aleros de la canaleta de drenaje y kit de fijación. (material) | 2.000 | 3977.20 | 7954.40 |
| mt15rev360b | Ud | Canaleta de drenaje de ABS con pendiente en su interior, de 70 mm de altura y 1500 mm de longitud, con soporte para revestimiento de acero inoxidable, membrana impermeabilizante flexible tipo EVAC de 200 mm de ancho, con unión termosellada a los aleros de la canaleta de drenaje y kit de fijación. (material) | 2.000 | 3977.20 | 7954.40 |
| mt15rev361a | Ud | Pieza de unión de ABS para conexión de canaletas de drenaje, de 250 mm de longitud y 70 mm de altura, con soporte para revestimiento de acero inoxidable, membrana impermeabilizante flexible tipo EVAC de 200 mm de ancho, con unión termosellada a los aleros de la pieza de unión y kit de fijación. (material) | 1.000 | 693.00 | 693.00 |
| mt15rev362a | Ud | Pieza para cierre de ABS para canaleta de drenaje, de 70 mm de altura, con membrana impermeabilizante flexible tipo EVAC de 200 mm de ancho, con unión termosellada a el alero de la pieza para cierre y kit de fijación. (material) | 2.000 | 446.93 | 893.86 |
| mo029 | h | Aplicador de membranas impermeabilizantes. (mano de obra) | 0.335 | 41.70 | 13.97 |
| mo067 | h | Ayudante aplicador de membranas impermeabilizantes. (mano de obra) | 0.335 | 31.00 | 10.39 |
| mo008 | h | Plomero. (mano de obra) | 0.802 | 42.94 | 34.44 |
| % | % | Herramienta menor | 2 % | 17562.68 | 351.25 |
|  |  | Costes directos |  |  | 17913.93 |
