# Tablero cerámico en cubierta inclinada

- Propiedad del archivo: CYPE INGENIEROS, S.A.
- Formato: FIEBDC-3/2002
- Ámbito geográfico: Guatemala
- Divisa: GTQ
- Costes indirectos: 3.00 %
- Gastos generales: 13.00 %
- Beneficio industrial: 6.00 %
- IVA: 12.00 %

## Q Cubiertas

### QT Inclinadas

#### QTY Reparaciones y refuerzos

**QTY050** m² Tablero cerámico en cubierta inclinada, formado por piezas cerámicas machihembradas, para revestir, de 100x30x3,5 cm, apoyadas en seco sobre una cinta de papel dispuesta sobre las maestras de los tabiques aligerados (no incluidos en este precio).
Formación de tablero cerámico en cubierta inclinada, mediante la disposición de piezas cerámicas machihembradas, para revestir, de 100x30x3,5 cm, apoyadas en seco sobre una cinta de papel dispuesta sobre las maestras de los tabiques aligerados (no incluidos en este precio). Incluso parte proporcional de replanteo y corte de las piezas, relleno de las juntas con mortero de cemento, confeccionado en obra, dosificación 1:8 entre las piezas de dos tramos contiguos y resolución de encuentros con paramentos verticales.
Incluye: Replanteo. Corte de las piezas. Colocación de las piezas cerámicas que forman el tablero.
Criterio de medición de proyecto: Superficie del faldón medida en verdadera magnitud, según documentación gráfica de Proyecto.
Criterio de medición de obra: Se medirá, en verdadera magnitud, la superficie realmente ejecutada según especificaciones de Proyecto.

| Código | Ud | Descripción | Rendimiento | Precio | Importe |
|---|---|---|---|---|---|
| mt04lvg020c | Ud | Tablero cerámico hueco machihembrado, para revestir, 100x30x3,5 cm. (material) | 3.333 | 11.20 | 37.33 |
| mt08aaa010a | m³ | Agua. (material) | 0.006 | 10.66 | 0.06 |
| mt01arg005a | t | Arena de cantera, para mortero preparado en obra. (material) | 0.001 | 145.20 | 0.15 |
| mt08cem000q | kg | Cemento gris en sacos. (material) | 0.140 | 1.87 | 0.26 |
| mq06hor010 | h | Concretera mecánica. (maquinaria) | 0.012 | 11.13 | 0.13 |
| mo020 | h | Mampostero. (mano de obra) | 0.756 | 43.50 | 32.89 |
| mo077 | h | Ayudante de mampostero. (mano de obra) | 0.763 | 32.07 | 24.47 |
| % | % | Herramienta menor | 2 % | 95.29 | 1.91 |
|  |  | Costes directos |  |  | 97.20 |
