# Tablero para cubierta inclinada formado por placas prefabricadas de concreto reforzado

- Propiedad del archivo: CYPE INGENIEROS, S.A.
- Formato: FIEBDC-3/2002
- Ámbito geográfico: Guatemala
- Divisa: GTQ
- Costes indirectos: 3.00 %
- Gastos generales: 13.00 %
- Beneficio industrial: 6.00 %
- IVA: 12.00 %

## Q Cubiertas

### QT Inclinadas

#### QTY Reparaciones y refuerzos

**QTY053** m² Tablero para cubierta inclinada formado por placas prefabricadas de concreto reforzado, de 1500x500x50 mm, recibidas con mortero de cemento, confeccionado en obra, dosificación 1:6 y colocadas sobre una cinta de papel dispuesta sobre las maestras de los tabiques aligerados (no incluidos en este precio).
Formación de tablero cerámico en cubierta inclinada, mediante la disposición de placas prefabricadas de concreto reforzado, de 1500x500x50 mm, recibidas con mortero de cemento, confeccionado en obra, dosificación 1:6 y colocadas sobre una cinta de papel dispuesta sobre las maestras de los tabiques aligerados (no incluidos en este precio). Incluso parte proporcional de replanteo y corte de las piezas, nivelación y aplomado, formación de juntas, resolución de encuentros con paramentos verticales y retacados.
Incluye: Replanteo. Corte de las piezas. Colocación de las placas de concreto que forman el tablero.
Criterio de medición de proyecto: Superficie del faldón medida en verdadera magnitud, según documentación gráfica de Proyecto.
Criterio de medición de obra: Se medirá, en verdadera magnitud, la superficie realmente ejecutada según especificaciones de Proyecto.

| Código | Ud | Descripción | Rendimiento | Precio | Importe |
|---|---|---|---|---|---|
| mt07pha110a | m² | Placa prefabricada de concreto reforzado, de 1500x500x50 mm, para tablero de cubierta inclinada. (material) | 1.020 | 38.95 | 39.73 |
| mt08aaa010a | m³ | Agua. (material) | 0.006 | 10.66 | 0.06 |
| mt01arg005a | t | Arena de cantera, para mortero preparado en obra. (material) | 0.016 | 145.20 | 2.32 |
| mt08cem000q | kg | Cemento gris en sacos. (material) | 2.500 | 1.87 | 4.68 |
| mq06hor010 | h | Concretera mecánica. (maquinaria) | 0.008 | 11.13 | 0.09 |
| mo020 | h | Mampostero. (mano de obra) | 0.495 | 43.50 | 21.53 |
| mo077 | h | Ayudante de mampostero. (mano de obra) | 0.592 | 32.07 | 18.99 |
| % | % | Herramienta menor | 2 % | 87.40 | 1.75 |
|  |  | Costes directos |  |  | 89.15 |
