# Revestimiento exterior con piezas de gran formato de gres porcelánico STON-KER "BUTECH". Colocación en capa fina

- Propiedad del archivo: CYPE INGENIEROS, S.A.
- Formato: FIEBDC-3/2002
- Ámbito geográfico: Guatemala
- Divisa: GTQ
- Costes indirectos: 3.00 %
- Gastos generales: 13.00 %
- Beneficio industrial: 6.00 %
- IVA: 12.00 %

## R Revestimientos y trasdosados

### RA De piezas rígidas en paramentos verticales

#### RAD Sistemas de gres porcelánico

**RAD070** m² Revestimiento exterior con piezas de gran formato de gres porcelánico STON-KER "BUTECH". Colocación en capa fina.
Revestimiento exterior con piezas de gran formato de gres porcelánico, serie Alpina, STON-KER "BUTECH", "PORCELANOSA GRUPO", color Beige, de 440x660x10 mm, capacidad de absorción de agua E<0,5%. SOPORTE: paramento de concreto, vertical. COLOCACIÓN: en capa fina y mediante doble encolado con adhesivo cementoso mejorado, C2 E S2, altamente deformable y con tiempo abierto ampliado, Super-flex S2 Blanco "BUTECH". REJUNTADO: con mortero de juntas cementoso de fraguado y endurecimiento rápido Colorstuk rapid "BUTECH", tipo CG2, en juntas de 3 mm de espesor. Incluso crucetas de PVC, material de relleno y masilla de poliuretano monocomponente P-404 "BUTECH" para la formación de juntas de movimiento.
Criterio de valoración económica: El precio no incluye las piezas especiales ni la resolución de puntos singulares.
Incluye: Preparación de la superficie soporte. Replanteo de los niveles, de la disposición de piezas y de las juntas. Corte y cajeado de las piezas. Preparación y aplicación del material de colocación. Formación de juntas de movimiento. Colocación de las piezas. Rejuntado. Acabado y limpieza final.
Criterio de medición de proyecto: Superficie medida según documentación gráfica de Proyecto, deduciendo los huecos de superficie mayor de 1 m², añadiendo a cambio la superficie de la parte interior del hueco, correspondiente al desarrollo de jambas y dinteles. No se ha incrementado la cantidad de trabajo por roturas y recortes, ya que en la descomposición se ha considerado un 5% más de piezas.
Criterio de medición de obra: Se medirá la superficie realmente ejecutada según especificaciones de Proyecto, deduciendo los huecos de superficie mayor de 1 m², añadiendo a cambio la superficie de la parte interior del hueco, correspondiente al desarrollo de jambas y dinteles.

| Código | Ud | Descripción | Rendimiento | Precio | Importe |
|---|---|---|---|---|---|
| mt09mcb010p | kg | Adhesivo cementoso mejorado, C2 E S2, altamente deformable y con tiempo abierto ampliado, Super-flex S2 Blanco "BUTECH", para la colocación en capa fina de para todo tipo de pisos cerámicos y de piedra natural en interiores, exteriores y piscinas, a base de cementos especiales, agregados seleccionados y resinas sintéticas. (material) | 6.000 | 50.15 | 300.90 |
| mt12pcb025maa1a | m² | Piezas de gran formato de gres porcelánico, serie Alpina, STON-KER "BUTECH", "PORCELANOSA GRUPO", color Beige, de 440x660x10 mm, capacidad de absorción de agua E<0,5%. (material) | 1.050 | 953.86 | 1001.55 |
| mt09mcb020l | kg | Mortero de juntas cementoso de fraguado y endurecimiento rápido Colorstuk rapid "BUTECH", tipo CG2, color Manhattan, para juntas de 2 a 15 mm, a base de conglomerantes hidráulicos específicos, agregados seleccionados y aditivos especiales, para todo tipo de piezas cerámicas y piedras naturales. (material) | 0.180 | 36.17 | 6.51 |
| mt18acc100a | Ud | Kit de crucetas de PVC para garantizar un espesor de las juntas entre piezas de entre 1 y 20 mm, en revestimientos y pisos cerámicos. (material) | 0.103 | 22.90 | 2.36 |
| mt15sjb010g | Ud | Cartucho de 310 ml de masilla de poliuretano monocomponente P-404 "BUTECH", color blanco, para el sellado de juntas de movimiento. (material) | 0.206 | 139.13 | 28.66 |
| op00sie030 |  | Sierra de disco de diamante, para mesa de trabajo, de corte húmedo. | 1.000 | 0.00 | 0.00 |
| op00amo010 |  | Amoladora o radial. | 1.000 | 0.00 | 0.00 |
| op00tal010 |  | Taladro. | 1.000 | 0.00 | 0.00 |
| mo024 | h | Azulejero. (mano de obra) | 0.717 | 56.47 | 40.49 |
| mo062 | h | Ayudante de azulejero. (mano de obra) | 0.717 | 42.22 | 30.27 |
| % | % | Herramienta menor | 2 % | 1410.74 | 28.21 |
|  |  | Costes directos |  |  | 1438.95 |
